# Zeitvertrag Starkstromanlagen bis 1kV
Angebotsaufforderung (GAEB 90, DA83)
DV-Nummer: 050-2025
Währung: EUR

## Zeitvertrag Starkstromanlagen bis 1kV -E
Datum: 12.11.25

*Hinweis*
Allgemeine Vorbemerkung

Die Liegenschaften der Universitätsmedizin Essen
bestehen aus über 50 Gebäuden am Standort des
Universitätsklinikums Essen, Hufelandstraße 55, sowie
weiteren externen Liegenschaften im Essener
Stadtgebiet, wie dem Herzzentrum Essen-Huttrop und
Gebäuden in der Theodor-Althoff-Straße u. a.
Insgesamt sind im Bereich der Universitätsmedizin
Essen rund 12.000 Mitarbeiter beschäftigt.

Für anfallende betriebstechnische Tätigkeiten am
gesamten Starkstromnetz aber der
Niederspanungsschaltanlagen der Universitätsmedizin
Essen wird ein Elektrofachunternehmen gesucht, das
erforderliche Schalt-, Prüf-, Installations- und
Elektrotechnische Arbeiten mit ausgebildetem
Fachpersonal (z.
B. Elektroinstallatuer/innen oder Elektrotechniker der
Fachrichtung Gebäudesystemtechnik sowie
Facharbeiter und Techniker im Bereich Elektrotechnik)
ausführen kann.

Die erforderlichen Arbeiten dürfen ausschließlich von
entsprechend qualifiziertem Fachpersonal mit
abgeschlossener Berufsausbildung durchgeführt werden.
Entsprechende Ausbildungsnachweise sind auf
Verlangen dem Auftraggeber vorzulegen.

Die Fachabteilung Starkstromtechnik (Dez. 04.1.1)
betreut sämtliche Elektrotechnischen Anlagen im Bereich
der Universitätsmedizin Essen. Hierzu zählen auch die
zum Klinikum gehörenden externen Liegenschaften
im Stadtgebiet.

Aufgrund ständiger Erweiterungsmaßnahmen, Umzüge,
Neueinrichtungen und Demontagen ergeben sich
laufend Tätigkeiten im vorhandenen Leitungsnetz und
Anlagen, die entsprechende elektrotechnische
Arbeiten erforderlich machen.
Das Leitungsnetz erstreckt sich über entsprechende
Niederspanungshauptverteilern Gebäudehauptverteiler
sowie Etagen- und Bereichsverteiler bis zu den
jeweiligen Steckdosen bzw.Anschlüsse an den
Verbrauchern.

Bei Neuinstallation und Demontagarbeiten sind die
aktuell gültigen TEV (Technische Errichtervorschriften
im
Universitätsklinikum Essen, Elektrotechnik) zu
berücksichtigen und die vorhandene Dokumentation
anzupassen.

Die Leistungen sind nach den allgemein anerkannten
Regeln der Technik, den einschlägigen DIN- und
VDE-Vorschriften sowie den Herstellervorgaben
auszuführen.
Eine enge Abstimmung mit der Auftraggeberin bzw. den
Starkstrom-Verantwortlichen ist erforderlich.
Alle Arbeiten sind so auszuführen, dass die
Betriebssicherheit und die dauerhafte
Funktionsfähigkeit der
Elektroanlagen gewährleistet sind.

*Hinweis*
Alle im Leistungsverzeichnis aufgeführten Positionen
sind,
sofern in der jeweiligen Position nicht ausdrücklich
anders
angegeben, als Einheit aus Lieferung und
betriebsfertiger
Montage anzubieten, auszuführen und zu kalkulieren.

Dies umfasst insbesondere:

die vollständige Materiallieferung einschließlich aller
erforderlichen Neben-, Befestigungs- und
Hilfsmaterialien,
die fachgerechte Montage, Installation und
Inbetriebnahme
gemäß den geltenden Normen, Vorschriften und
anerkannten
Regeln der Technik, die Herstellung der vollständigen
Betriebsbereitschaft einschließlich sämtlicher
Funktionsprüfungen, Justierungen und Dokumentationen.

Eventuelle Teilleistungen (z. B. reine
Materiallieferungen ohne
Montage oder umgekehrt) sind nur zulässig, wenn sie im
Leistungsverzeichnis ausdrücklich gesondert abgefragt
oder
zugelassen sind.

Die Kalkulation der Einheitspreise hat so zu erfolgen,
dass alle
für die betriebsfertige Leistungserbringung
erforderlichen
Aufwendungen berücksichtigt sind.

*Hinweis*
Allgemeine Erläuterungen zum Rahmenvertrag

Anforderungen und Rahmenbedingungen:

Kernarbeitszeiten sind die Regelarbeitszeiten des
UK-Technikpersonals:
Mo.  Di. von 07:00 Uhr bis 15:30 Uhr
Mi.  Do. von 07:00 Uhr bis 15:00 Uhr
Der Bauleiter (Verantwortlicher des NU) muss an den
wöchentlichen Baubesprechungen des Dezernats 04.1 (in
der Regel montags 09:00 Uhr) teilnehmen. Die Kosten für
eine Teilnahme müssen in den Angebotspreisen beinhaltet
sein.
Die TEV-Elektrotechnik ist zwingender
Vertragsbestandteil
und ist in vollem Umfang bindend für die
Preisgestaltung des
Angebotes.
Der AN verpflichtet sich, hauptsächlich eigenes
Personal im
UK einzusetzen. Erfordert es der Arbeitsumfang, auf
Nachunternehmer oder Leiharbeiter zurückgreifen zu
müssen, müssen diese Personen entsprechend beim
Dezernat 04.1 vorgestellt und freigegeben werden.
Der AN verpflichtet sich, bei wechselndem Personal
sicherzustellen, dass alle hier eingesetzten
Mitarbeiter die
Fremdfirmeneinweisung des Dezernat 04 absolviert haben,
diese verstanden haben und per Unterschrift akzeptiert
haben. Die Dokumentation ist vom Bauleiter des AN zu
führen.
Material und Arbeitszeiten, die nicht im LV hinterlegt
sind,
sind transparent kalkuliert als Einheitspreis dem
Dezernat 04
anzubieten. Die Kalkulation basiert auf der
Ursprungskalkulation des Angebotes, welches im Einkauf
des UK hinterlegt sein muss.
Der AN sorgt dafür, dass ausreichend Personal auch
außerhalb der Kernarbeitszeiten zur Verfügung steht,
sollten
es Arbeiten erfordern.
Die Bedienung der Außenstellen des UK sind
grundsätzlich
im Angebot zu gleichen Preisen inkludiert. Für folgende
Außenstellen kann eine Anfahrtspauschale vergütet
werden,
sollten die Arbeiten erforderlich sein, nachdem die
Arbeitsaufnahme am Campus erfolgt ist. Sollten die
Arbeiten
direkt an den Außenstellen morgens beginnen, gelten
keine
zusätzlichen Anfahrtspauschalen.
Die Campusnahen im Radius vom 1 km, gesehen aus
Mitte Campus werden vom Campus aus bedient. Hier
werden keine separaten Anfahrtspauschalen vergütet.
Die angegebenen Maße der Verlege- und
Verteilersysteme sind auf 5 oder 10 mm gerundet.
Neuinstallation oder Erweiterungen von elektrischen
Anlagen sind nach DIN VDE 0100-600 zu prüfen. Die
Prüfung ist zu dokumentieren. Diese Leistungen sind mit
den Einheitspreisen abgegolten.
Die in diesem Leistungsverzeichnis angegebenen
Mengen und Stückzahlen dienen der Angebotskalkulation
und sind unverbindlich.Im Zuge der Ausführung können
die tatsächlichen Mengen nach oben oder unten
abweichen.Abweichungen der ausgeschriebenen
Mengen begründen keinen Anspruch auf eine besondere
Vergütung.Die Abrechnung erfolgt ausschließlich nach
den tatsächlich ausgeführten, funktionsfähigen und
nachgewiesenen Leistungen gemäß den Bestimmungen
der VOB/C  DIN 18382 "Elektro-, Sicherheits- und
Informationstechnische Anlagen" sowie den anerkannten
Regeln der Technik.
Produktbedingte Abweichungen der im Leistungsbereich
vorgegebenen Abmessungen von Leuchten, deren
Abdeckungen, Zählerschränken und Installationskanälen
(Durchmesser, Länge, Breite, Höhe) um 20 mm sind mit
den
Einheitspreisen abgegolten.

### Titel 01 Anfahtspauschale

**01.1 Anfahtspauschale - Bitte bepreisen !**
Die Außenstellen außerhalb dieses Kreises werden mit
einer
Anfahtspauschale pro Einsatztag

vergütet.

Anfahtspauschale für Außenstellen außerhalb dieses
Kreises
Menge: 20,000 St

### Titel 02 Kabel/Leitung ausbauen,

**02.1 Kabel/Leitung ausbauen einschl. Befestigungsmittel über 8 bis 15 mm**
Kabel/Leitung ausbauen,
einschl. Befestigungsmittel,
Außendurchmesser über 8 bis 15 mm
Menge: 500,000 m

**02.2 Kabel/Leitung ausbauen einschl. Befestigungsmittel über 15 bis 30 mm**
Kabel/Leitung ausbauen,
einschl. Befestigungsmittel,
Außendurchmesser über 15 bis 30 mm
Menge: 500,000 m

**02.3 Kabel/Leitung ausbauen einschl. Befestigungsmittel über 30 bis 45 mm**
Kabel/Leitung ausbauen,
einschl. Befestigungsmittel,
Außendurchmesser über 30 bis 45 mm
Menge: 500,000 m

### Titel 03 Elektroinstallationsrohr ausbauen,

**03.1 Elektroinstallationsrohr ausbauen einschl. Verbindungsstücke 16 bis 63 mm**
Elektroinstallationsrohr ausbauen,
einschl. Verbindungsstücke,
Außendurchmesser 16 bis 63 mm
Menge: 100,000 m

### Titel 04 Leitungsführungs-/Sockelleistenkanal aus

**04.1 Leitungsführungs-/Sockelleistenkanal aus PVC-U/PPO ausbauen einschl. Form- und Verbindungsstücke bis 90x230 mm**
Leitungsführungs-/Sockelleistenkanal aus PVC-U/PPO
ausbauen,
einschl. Form- und Verbindungsstücke,
Außenmaße bis 90 x 230 mm
Menge: 100,000 m

### Titel 05 Einbaugerät für Geräteeinbaukanal ausbau

**05.1 Einbaugerät für Geräteeinbaukanal ausbauen einschl. Gerätedose und Blende bis 3-polig**
Einbaugerät für Geräteeinbaukanal ausbauen,
einschl. Gerätedose und Blende,
bis 3-polig
Menge: 100,000 St

**05.2 Einbaugerät für Geräteeinbaukanal ausbauen einschl. Gerätedose und Blende 4-/5-polig**
Einbaugerät für Geräteeinbaukanal ausbauen,
einschl. Gerätedose und Blende,
4/5-polig
Menge: 100,000 St

### Titel 06 Kabelrinne ausbauen,

**06.1 Kabelrinne ausbauen einschl. Form-, Verbindungs- und Befestigungsstücke bis 300 mm**
Kabelrinne ausbauen,
einschl. Form-, Verbindungs- und Befestigungsstücke,
Kabelrinnenbreite bis 300 mm
Menge: 50,000 m

**06.2 Kabelrinne ausbauen einschl. Form-, Verbindungs- und Befestigungsstücke über 300-600 mm**
Kabelrinne ausbauen,
einschl. Form-, Verbindungs- und Befestigungsstücke,
Kabelrinnenbreite über 300 bis 600 mm
Menge: 50,000 m

### Titel 07 Steckdose ausbauen,

**07.1 Steckdose ausbauen mit Schutzkontakt/Schalter/Taster UP**
Steckdose ausbauen,
mit Schutzkontakt/Schalter/Taster,
UP
Menge: 200,000 St

**07.2 Steckdose ausbauen mit Schutzkontakt/Schalter/Taster AP**
Steckdose ausbauen,
mit Schutzkontakt/Schalter/Taster,
AP
Menge: 200,000 St

### Titel 08 Steckdose CEE ausbauen,

**08.1 Steckdose CEE ausbauen ohne Angabe UP**
Steckdose CEE ausbauen,
ohne Angabe,
bis 63 A UP
Menge: 5,000 St

**08.2 Steckdose CEE ausbauen ohne Angabe AP**
Steckdose CEE ausbauen,
ohne Angabe,
bis 63 A AP
Menge: 10,000 St

### Titel 09 Geräte-/Abzweig-/Herdanschlussdose ausba

**09.1 Geräte-/Abzweig-/Herdanschlussdose ausbauen ohne Angabe UP**
Geräte-/Abzweig-/Herdanschlussdose ausbauen,
ohne Angabe,
UP
Menge: 10,000 St

**09.2 Geräte-/Abzweig-/Herdanschlussdose ausbauen ohne Angabe AP**
Geräte-/Abzweig-/Herdanschlussdose ausbauen,
ohne Angabe,
AP
Menge: 10,000 St

### Titel 10 Abzweigkasten DIN EN 60670-1 ausbauen,

**10.1 Abzweigkasten ausbauen ohne Angabe UP**
Abzweigkasten DIN EN 60670-1 ausbauen,
  UP
Menge: 10,000 St

**10.2 Abzweigkasten ausbauen ohne Angabe AP**
Abzweigkasten DIN EN 60670-1 ausbauen,
  AP
Menge: 10,000 St

### Titel 11 Installations-Klemmverbindung in Install

**11.1 Installations-Klemmverbindung ausbauen ohne Angabe bis 6 mm2**
Installations-Klemmverbindung in Installationsgeräten
ausbauen,
ohne Angabe,
Leiterquerschnitt bis 6 mm2
Menge: 100,000 St

### Titel 12 Leuchte einschl. systembedingtem Zubehör

**12.1 Leuchte ausbauen Wand-/Decken-/Einbau-/Anbau-/Sicherheits-/Hinweisleuchte**
Leuchte einschl. systembedingtem Zubehör ausbauen,
Wand-/Decken-/Einbau-/Anbau-/Sicherheits-/
Hinweisleuchte
Menge: 100,000 St

**12.2 Leuchte ausbauen Langfeldleuchte 14 bis 28W**
Leuchte einschl. systembedingtem Zubehör ausbauen,
Langfeldleuchte, ein- bis vierlampig, für
Leuchtstofflampen,
Stabform, 14 W bis 28 W
Menge: 100,000 St

**12.3 Leuchte ausbauen Langfeldleuchte 35 bis 80W**
Leuchte einschl. systembedingtem Zubehör ausbauen,
Langfeldleuchte, ein- bis vierlampig, für
Leuchtstofflampen,
Stabform, 35 W bis 80 W
Menge: 100,000 St

### Titel 13 NYCWY DIN VDE 0276-603, in vorhandenem K

**13.1 NYCWY in vorhand. Kabelgraben Leiterzahl 4/1 10/10 mm2**
NYCWY DIN VDE 0276-603, in vorhandenem Kabelgraben,
Leiterzahl 4, konzentrischer Leiter,
Querschnitt 10/10 mm2
Menge: 10,000 m

**13.2 NYCWY in vorhand. Kabelgraben Leiterzahl 4/1 16/16 mm2**
NYCWY DIN VDE 0276-603, in vorhandenem Kabelgraben,
Leiterzahl 4, konzentrischer Leiter,
Querschnitt 16/16 mm2
Menge: 10,000 m

### Titel 14 NYCWY DIN VDE 0276-603, in vorhandenem I

**14.1 NYCWY in vorhand. Rohr/Kanal/Halter/Rinne Leiterzahl 4/1 10/10 mm2**
NYCWY DIN VDE 0276-603, in vorhandenem
Installationsrohr/-kanal/auf Kabelrinne,
Leiterzahl 4, konzentrischer Leiter,
Querschnitt 10/10 mm2
Menge: 10,000 m

**14.2 NYCWY in vorhand. Rohr/Kanal/Halter/Rinne Leiterzahl 4/1 16/16 mm2**
NYCWY DIN VDE 0276-603, in vorhandenem
Installationsrohr/-kanal/auf Kabelrinne,
Leiterzahl 4, konzentrischer Leiter,
Querschnitt 16/16 mm2
Menge: 10,000 m

### Titel 15 NYCWY DIN VDE 0276-603, mit Bügelschelle

**15.1 NYCWY an vorhand. Schienen Leiterzahl 4/1 10/10 mm2**
NYCWY DIN VDE 0276-603, mit Bügelschellen, verzinkt,
einschl. Gegenwannen, an vorhandenen Profil-Schienen,
Leiterzahl 4, konzentrischer Leiter,
Querschnitt 10/10 mm2
Menge: 10,000 m

**15.2 NYCWY an vorhand. Schienen Leiterzahl 4/1 16/16 mm2**
NYCWY DIN VDE 0276-603, mit Bügelschellen, verzinkt,
einschl. Gegenwannen, an vorhandenen Profil-Schienen,
Leiterzahl 4, konzentrischer Leiter,
Querschnitt 16/16 mm2
Menge: 10,000 m

### Titel 16 NYM-J/-O DIN VDE 0250-204, in vorhandene

**16.1 NYM-J/-O in vorhand. Rohr/Kanal/Halter/Rinne Leiterzahl 1 4 mm2**
NYM-J/-O DIN VDE 0250-204, in vorhandenem
Installationsrohr/-kanal/Sammelhalter/auf Kabelrinne,
Leiterzahl 1,
Querschnitt 4 mm2
Menge: 200,000 m

**16.2 NYM-J/-O in vorhand. Rohr/Kanal/Halter/Rinne Leiterzahl 1 6 mm2**
NYM-J/-O DIN VDE 0250-204, in vorhandenem
Installationsrohr/-kanal/Sammelhalter/auf Kabelrinne,
Leiterzahl 1,
Querschnitt 6 mm2
Menge: 200,000 m

**16.3 NYM-J/-O in vorhand. Rohr/Kanal/Halter/Rinne Leiterzahl 1 10 mm2**
NYM-J/-O DIN VDE 0250-204, in vorhandenem
Installationsrohr/-kanal/Sammelhalter/auf Kabelrinne,
Leiterzahl 1,
Querschnitt 10 mm2
Menge: 150,000 m

**16.4 NYM-J/-O in vorhand. Rohr/Kanal/Halter/Rinne Leiterzahl 1 16 mm2**
NYM-J/-O DIN VDE 0250-204, in vorhandenem
Installationsrohr/-kanal/Sammelhalter/auf Kabelrinne,
Leiterzahl 1,
Querschnitt 16 mm2
Menge: 200,000 m

**16.5 NYM-J/-O in vorhand. Rohr/Kanal/Halter/Rinne Leiterzahl 3 1,5 mm2**
NYM-J/-O DIN VDE 0250-204, in vorhandenem
Installationsrohr/-kanal/Sammelhalter/auf Kabelrinne,
Leiterzahl 3,
Querschnitt 1,5 mm2
Menge: 1000,000 m

**16.6 NYM-J/-O in vorhand. Rohr/Kanal/Halter/Rinne Leiterzahl 3 2,5 mm2**
NYM-J/-O DIN VDE 0250-204, in vorhandenem
Installationsrohr/-kanal/Sammelhalter/auf Kabelrinne,
Leiterzahl 3,
Querschnitt 2,5 mm2
Menge: 1500,000 m

**16.7 NYM-J/-O in vorhand. Rohr/Kanal/Halter/Rinne Leiterzahl 5 1,5 mm2**
NYM-J/-O DIN VDE 0250-204, in vorhandenem
Installationsrohr/-kanal/Sammelhalter/auf Kabelrinne,
Leiterzahl 5,
Querschnitt 1,5 mm2
Menge: 1000,000 m

**16.8 NYM-J/-O in vorhand. Rohr/Kanal/Halter/Rinne Leiterzahl 5 2,5 mm2**
NYM-J/-O DIN VDE 0250-204, in vorhandenem
Installationsrohr/-kanal/Sammelhalter/auf Kabelrinne,
Leiterzahl 5,
Querschnitt 2,5 mm2
Menge: 750,000 m

**16.9 NYM-J/-O in vorhand. Rohr/Kanal/Halter/Rinne Leiterzahl 5 4 mm2**
NYM-J/-O DIN VDE 0250-204, in vorhandenem
Installationsrohr/-kanal/Sammelhalter/auf Kabelrinne,
Leiterzahl 5,
Querschnitt 4 mm2
Menge: 100,000 m

**16.10 NYM-J/-O in vorhand. Rohr/Kanal/Halter/Rinne Leiterzahl 5 6 mm2**
NYM-J/-O DIN VDE 0250-204, in vorhandenem
Installationsrohr/-kanal/Sammelhalter/auf Kabelrinne,
Leiterzahl 5,
Querschnitt 6 mm2
Menge: 500,000 m

### Titel 17 NYM-J/-O DIN VDE 0250-204, in vorhandene

**17.1 NYM-J/-O in vorhand. Rohr/Kanal/Halter/Rinne, abgeh.Decke Leiterzahl 1 4 mm2**
NYM-J/-O DIN VDE 0250-204, in vorhandenem
Installationsrohr/-kanal/Sammelhalter/auf Kabelrinne,
in
abgehängter Decke,
Leiterzahl 1,
Querschnitt 4 mm2
Menge: 200,000 m

**17.2 NYM-J/-O in vorhand. Rohr/Kanal/Halter/Rinne, abgeh.Decke Leiterzahl 1 6 mm2**
NYM-J/-O DIN VDE 0250-204, in vorhandenem
Installationsrohr/-kanal/Sammelhalter/auf Kabelrinne,
in
abgehängter Decke,
Leiterzahl 1,
Querschnitt 6 mm2
Menge: 200,000 m

**17.3 NYM-J/-O in vorhand. Rohr/Kanal/Halter/Rinne, abgeh.Decke Leiterzahl 1 10 mm2**
NYM-J/-O DIN VDE 0250-204, in vorhandenem
Installationsrohr/-kanal/Sammelhalter/auf Kabelrinne,
in
abgehängter Decke,
Leiterzahl 1,
Querschnitt 10 mm2
Menge: 150,000 m

**17.4 NYM-J/-O in vorhand. Rohr/Kanal/Halter/Rinne, abgeh.Decke Leiterzahl 1 16 mm2**
NYM-J/-O DIN VDE 0250-204, in vorhandenem
Installationsrohr/-kanal/Sammelhalter/auf Kabelrinne,
in
abgehängter Decke,
Leiterzahl 1,
Querschnitt 16 mm2
Menge: 200,000 m

**17.5 NYM-J/-O in vorhand. Rohr/Kanal/Halter/Rinne, abgeh.Decke Leiterzahl 3 1,5 mm2**
NYM-J/-O DIN VDE 0250-204, in vorhandenem
Installationsrohr/-kanal/Sammelhalter/auf Kabelrinne,
in
abgehängter Decke,
Leiterzahl 3,
Querschnitt 1,5 mm2
Menge: 1000,000 m

**17.6 NYM-J/-O in vorhand. Rohr/Kanal/Halter/Rinne, abgeh.Decke Leiterzahl 3 2,5 mm2**
NYM-J/-O DIN VDE 0250-204, in vorhandenem
Installationsrohr/-kanal/Sammelhalter/auf Kabelrinne,
in
abgehängter Decke,
Leiterzahl 3,
Querschnitt 2,5 mm2
Menge: 1500,000 m

**17.7 NYM-J/-O in vorhand. Rohr/Kanal/Halter/Rinne, abgeh.Decke Leiterzahl 5 1,5 mm2**
NYM-J/-O DIN VDE 0250-204, in vorhandenem
Installationsrohr/-kanal/Sammelhalter/auf Kabelrinne,
in
abgehängter Decke,
Leiterzahl 5,
Querschnitt 1,5 mm2
Menge: 1000,000 m

**17.8 NYM-J/-O in vorhand. Rohr/Kanal/Halter/Rinne, abgeh.Decke Leiterzahl 5 2,5 mm2**
NYM-J/-O DIN VDE 0250-204, in vorhandenem
Installationsrohr/-kanal/Sammelhalter/auf Kabelrinne,
in
abgehängter Decke,
Leiterzahl 5,
Querschnitt 2,5 mm2
Menge: 750,000 m

**17.9 NYM-J/-O in vorhand. Rohr/Kanal/Halter/Rinne, abgeh.Decke Leiterzahl 5 4 mm2**
NYM-J/-O DIN VDE 0250-204, in vorhandenem
Installationsrohr/-kanal/Sammelhalter/auf Kabelrinne,
in
abgehängter Decke,
Leiterzahl 5,
Querschnitt 4 mm2
Menge: 100,000 m

**17.10 NYM-J/-O in vorhand. Rohr/Kanal/Halter/Rinne, abgeh.Decke Leiterzahl 5 6 mm2**
NYM-J/-O DIN VDE 0250-204, in vorhandenem
Installationsrohr/-kanal/Sammelhalter/auf Kabelrinne,
in
abgehängter Decke,
Leiterzahl 5,
Querschnitt 6 mm2
Menge: 500,000 m

### Titel 18 NYM-J/-O DIN VDE 0250-204, in Doppelbode

**18.1 NYM-J/-O in Doppelboden/Hohlwand Leiterzahl 3 1,5 mm2**
NYM-J/-O DIN VDE 0250-204, in Doppelboden/Hohlwand,
Leiterzahl 3,
Querschnitt 1,5 mm2
Menge: 1000,000 m

**18.2 NYM-J/-O in Doppelboden/Hohlwand Leiterzahl 3 2,5 mm2**
NYM-J/-O DIN VDE 0250-204, in Doppelboden/Hohlwand,
Leiterzahl 3,
Querschnitt 2,5 mm2
Menge: 1500,000 m

**18.3 NYM-J/-O in Doppelboden/Hohlwand Leiterzahl 5 1,5 mm2**
NYM-J/-O DIN VDE 0250-204, in Doppelboden/Hohlwand,
Leiterzahl 5,
Querschnitt 1,5 mm2
Menge: 1000,000 m

**18.4 NYM-J/-O in Doppelboden/Hohlwand Leiterzahl 5 2,5 mm2**
NYM-J/-O DIN VDE 0250-204, in Doppelboden/Hohlwand,
Leiterzahl 5,
Querschnitt 2,5 mm2
Menge: 500,000 m

### Titel 19 NYM-J/-O DIN VDE 0250-204, mit Nagelsche

**19.1 NYM-J/-O in vorhand. Schlitz Leiterzahl 1 4 mm2**
NYM-J/-O DIN VDE 0250-204, mit Nagelschellen, in
vorhandenem Schlitz/an Wand/Decke,
Leiterzahl 1,
Querschnitt 4 mm2
Menge: 100,000 m

**19.2 NYM-J/-O in vorhand. Schlitz Leiterzahl 1 6 mm2**
NYM-J/-O DIN VDE 0250-204, mit Nagelschellen, in
vorhandenem Schlitz/an Wand/Decke,
Leiterzahl 1,
Querschnitt 6 mm2
Menge: 100,000 m

**19.3 NYM-J/-O in vorhand. Schlitz Leiterzahl 3 1,5 mm2**
NYM-J/-O DIN VDE 0250-204, mit Nagelschellen, in
vorhandenem Schlitz/an Wand/Decke,
Leiterzahl 3,
Querschnitt 1,5 mm2
Menge: 250,000 m

**19.4 NYM-J/-O in vorhand. Schlitz Leiterzahl 3 2,5 mm2**
NYM-J/-O DIN VDE 0250-204, mit Nagelschellen, in
vorhandenem Schlitz/an Wand/Decke,
Leiterzahl 3,
Querschnitt 2,5 mm2
Menge: 1000,000 m

**19.5 NYM-J/-O in vorhand. Schlitz Leiterzahl 5 1,5 mm2**
NYM-J/-O DIN VDE 0250-204, mit Nagelschellen, in
vorhandenem Schlitz/an Wand/Decke,
Leiterzahl 5,
Querschnitt 1,5 mm2
Menge: 250,000 m

**19.6 NYM-J/-O in vorhand. Schlitz Leiterzahl 5 2,5 mm2**
NYM-J/-O DIN VDE 0250-204, mit Nagelschellen, in
vorhandenem Schlitz/an Wand/Decke,
Leiterzahl 5,
Querschnitt 2,5 mm2
Menge: 100,000 m

### Titel 20 NYM-J/-O DIN VDE 0250-204, mit Bügelsche

**20.1 NYM-J/-O an vorhand. Schienen Leiterzahl 1 4 mm2**
NYM-J/-O DIN VDE 0250-204, mit Bügelschellen, verzinkt,
einschl. Gegenwannen, an vorhandenen Profil-Schienen,
Leiterzahl 1,
Querschnitt 4 mm2
Menge: 100,000 m

**20.2 NYM-J/-O an vorhand. Schienen Leiterzahl 1 6 mm2**
NYM-J/-O DIN VDE 0250-204, mit Bügelschellen, verzinkt,
einschl. Gegenwannen, an vorhandenen Profil-Schienen,
Leiterzahl 1,
Querschnitt 6 mm2
Menge: 100,000 m

**20.3 NYM-J/-O an vorhand. Schienen Leiterzahl 1 10 mm2**
NYM-J/-O DIN VDE 0250-204, mit Bügelschellen, verzinkt,
einschl. Gegenwannen, an vorhandenen Profil-Schienen,
Leiterzahl 1,
Querschnitt 10 mm2
Menge: 100,000 m

**20.4 NYM-J/-O an vorhand. Schienen Leiterzahl 1 16 mm2**
NYM-J/-O DIN VDE 0250-204, mit Bügelschellen, verzinkt,
einschl. Gegenwannen, an vorhandenen Profil-Schienen,
Leiterzahl 1,
Querschnitt 16 mm2
Menge: 100,000 m

**20.5 NYM-J/-O an vorhand. Schienen Leiterzahl 3 1,5 mm2**
NYM-J/-O DIN VDE 0250-204, mit Bügelschellen, verzinkt,
einschl. Gegenwannen, an vorhandenen Profil-Schienen,
Leiterzahl 3,
Querschnitt 1,5 mm2
Menge: 100,000 m

**20.6 NYM-J/-O an vorhand. Schienen Leiterzahl 3 2,5 mm2**
NYM-J/-O DIN VDE 0250-204, mit Bügelschellen, verzinkt,
einschl. Gegenwannen, an vorhandenen Profil-Schienen,
Leiterzahl 3,
Querschnitt 2,5 mm2
Menge: 500,000 m

**20.7 NYM-J/-O an vorhand. Schienen Leiterzahl 5 1,5 mm2**
NYM-J/-O DIN VDE 0250-204, mit Bügelschellen, verzinkt,
einschl. Gegenwannen, an vorhandenen Profil-Schienen,
Leiterzahl 5,
Querschnitt 1,5 mm2
Menge: 100,000 m

**20.8 NYM-J/-O an vorhand. Schienen Leiterzahl 5 2,5 mm2**
NYM-J/-O DIN VDE 0250-204, mit Bügelschellen, verzinkt,
einschl. Gegenwannen, an vorhandenen Profil-Schienen,
Leiterzahl 5,
Querschnitt 2,5 mm2
Menge: 100,000 m

**20.9 NYM-J/-O an vorhand. Schienen Leiterzahl 5 4 mm2**
NYM-J/-O DIN VDE 0250-204, mit Bügelschellen, verzinkt,
einschl. Gegenwannen, an vorhandenen Profil-Schienen,
Leiterzahl 5,
Querschnitt 4 mm2
Menge: 100,000 m

**20.10 NYM-J/-O an vorhand. Schienen Leiterzahl 5 6 mm2**
NYM-J/-O DIN VDE 0250-204, mit Bügelschellen, verzinkt,
einschl. Gegenwannen, an vorhandenen Profil-Schienen,
Leiterzahl 5,
Querschnitt 6 mm2
Menge: 100,000 m

### Titel 21 Verbindungsmuffe 0,6/1kV für Kabel NYY/N

**21.1 Verbindungsmuffe für Kabel NYY/NYCY/NYCWY, Gießharzmuffe 3 Leiter 1,5-6 mm2**
Verbindungsmuffe 0,6/1kV für Kabel NYY/NYCY/NYCWY, als
Gießharzmuffe, einschl. Schraub-/Pressverbindern,
Leiterzahl 3,
Querschnitt 1,5 bis 6 mm2
Menge: 5,000 St

**21.2 Verbindungsmuffe für Kabel NYY/NYCY/NYCWY, Gießharzmuffe 3 Leiter 10-16 mm2**
Verbindungsmuffe 0,6/1kV für Kabel NYY/NYCY/NYCWY, als
Gießharzmuffe, einschl. Schraub-/Pressverbindern,
Leiterzahl 3,
Querschnitt 10 bis 16 mm2
Menge: 5,000 St

**21.3 Verbindungsmuffe für Kabel NYY/NYCY/NYCWY, Gießharzmuffe 5 Leiter 1,5-6 mm2**
Verbindungsmuffe 0,6/1kV für Kabel NYY/NYCY/NYCWY, als
Gießharzmuffe, einschl. Schraub-/Pressverbindern,
Leiterzahl 5,
Querschnitt 1,5 bis 6 mm2
Menge: 5,000 St

**21.4 Verbindungsmuffe für Kabel NYY/NYCY/NYCWY, Gießharzmuffe 5 Leiter 10-16 mm2**
Verbindungsmuffe 0,6/1kV für Kabel NYY/NYCY/NYCWY, als
Gießharzmuffe, einschl. Schraub-/Pressverbindern,
Leiterzahl 5,
Querschnitt 10 bis 16 mm2
Menge: 5,000 St

### Titel 22 Verbindungsmuffe 0,6/1kV für Kabel NYY/N

**22.1 Verbindungsmuffe für Kabel NYY/NYCY/NYCWY, Schrumpfmuffe 3 Leiter 1,5-6 mm2**
Verbindungsmuffe 0,6/1kV für Kabel NYY/NYCY/NYCWY, als
Schrumpfmuffe, einschl. Schraub-/Pressverbindern,
Leiterzahl 3,
Querschnitt 1,5 bis 6 mm2
Menge: 20,000 St

**22.2 Verbindungsmuffe für Kabel NYY/NYCY/NYCWY, Schrumpfmuffe 3 Leiter 10-16 mm2**
Verbindungsmuffe 0,6/1kV für Kabel NYY/NYCY/NYCWY, als
Schrumpfmuffe, einschl. Schraub-/Pressverbindern,
Leiterzahl 3,
Querschnitt 10 bis 16 mm2
Menge: 10,000 St

**22.3 Verbindungsmuffe für Kabel NYY/NYCY/NYCWY, Schrumpfmuffe 5 Leiter 1,5-6 mm2**
Verbindungsmuffe 0,6/1kV für Kabel NYY/NYCY/NYCWY, als
Schrumpfmuffe, einschl. Schraub-/Pressverbindern,
Leiterzahl 5,
Querschnitt 1,5 bis 6 mm2
Menge: 20,000 St

**22.4 Verbindungsmuffe für Kabel NYY/NYCY/NYCWY, Schrumpfmuffe 5 Leiter 10-16 mm2**
Verbindungsmuffe 0,6/1kV für Kabel NYY/NYCY/NYCWY, als
Schrumpfmuffe, einschl. Schraub-/Pressverbindern,
Leiterzahl 5,
Querschnitt 10 bis 16 mm2
Menge: 10,000 St

### Titel 23 Verbindungsmuffe 0,6/1kV für Leitung NYM

**23.1 Verbindungsmuffe für Leitung NYM, Schrumpfmuffe 4 Leiter 1,5-6 mm2**
Verbindungsmuffe 0,6/1kV für Leitung NYM als
Schrumpfmuffe,
einschl. Schraub-/Pressverbindern,
Leiterzahl 4,
Querschnitt 1,5 bis 6 mm2
Menge: 50,000 St

**23.2 Verbindungsmuffe für Leitung NYM, Schrumpfmuffe 4 Leiter 10-16 mm2**
Verbindungsmuffe 0,6/1kV für Leitung NYM als
Schrumpfmuffe,
einschl. Schraub-/Pressverbindern,
Leiterzahl 4,
Querschnitt 10 bis 16 mm2
Menge: 20,000 St

**23.3 Verbindungsmuffe für Leitung NYM, Schrumpfmuffe 5 Leiter 1,5-6 mm2**
Verbindungsmuffe 0,6/1kV für Leitung NYM als
Schrumpfmuffe,
einschl. Schraub-/Pressverbindern,
Leiterzahl 5,
Querschnitt 1,5 bis 6 mm2
Menge: 50,000 St

**23.4 Verbindungsmuffe für Leitung NYM, Schrumpfmuffe 5 Leiter 10-16 mm2**
Verbindungsmuffe 0,6/1kV für Leitung NYM als
Schrumpfmuffe,
einschl. Schraub-/Pressverbindern,
Leiterzahl 5,
Querschnitt 10 bis 16 mm2
Menge: 20,000 St

### Titel 24 Isolierstoffrohr aus PVC-U DIN EN 61386-

**24.1 Isolierstoffrohr aus PVC-U, leicht, flexibel einschl. Muffen, in vorhandenem Schlitz/abgehängter Decke EN 16**
Isolierstoffrohr aus PVC-U DIN EN 61386-23, leicht,
flexibel,
FBY-EL-F,
einschl. Muffen, in vorhandenem Schlitz/abgehängter
Decke,
Außendurchmesser 16 mm
Menge: 50,000 m

**24.2 Isolierstoffrohr aus PVC-U, leicht, flexibel einschl. Muffen, in vorhandenem Schlitz/abgehängter Decke EN 20**
Isolierstoffrohr aus PVC-U DIN EN 61386-23, leicht,
flexibel,
FBY-EL-F,
einschl. Muffen, in vorhandenem Schlitz/abgehängter
Decke,
Außendurchmesser 20 mm
Menge: 50,000 m

**24.3 Isolierstoffrohr aus PVC-U, leicht, flexibel einschl. Muffen, in vorhandenem Schlitz/abgehängter Decke EN 25**
Isolierstoffrohr aus PVC-U DIN EN 61386-23, leicht,
flexibel,
FBY-EL-F,
einschl. Muffen, in vorhandenem Schlitz/abgehängter
Decke,
Außendurchmesser 25 mm
Menge: 25,000 m

**24.4 Isolierstoffrohr aus PVC-U, leicht, flexibel einschl. Muffen, in vorhandenem Schlitz/abgehängter Decke EN 32**
Isolierstoffrohr aus PVC-U DIN EN 61386-23, leicht,
flexibel,
FBY-EL-F,
einschl. Muffen, in vorhandenem Schlitz/abgehängter
Decke,
Außendurchmesser 32 mm
Menge: 25,000 m

### Titel 25 Isolierstoffrohr aus PVC-U DIN EN 61386-

**25.1 Isolierstoffrohr aus PVC-U, mittelschwer, flexibel einschl. Muffen, in vorhandenem Schlitz/abgehängter Decke EN 16**
Isolierstoffrohr aus PVC-U DIN EN 61386-23,
mittelschwer,
flexibel, FFKuS-EM-F,
einschl. Muffen, in vorhandenem Schlitz/abgehängter
Decke,
Außendurchmesser 16 mm
Menge: 50,000 m

**25.2 Isolierstoffrohr aus PVC-U, mittelschwer, flexibel einschl. Muffen, in vorhandenem Schlitz/abgehängter Decke EN 20**
Isolierstoffrohr aus PVC-U DIN EN 61386-23,
mittelschwer,
flexibel, FFKuS-EM-F,
einschl. Muffen, in vorhandenem Schlitz/abgehängter
Decke,
Außendurchmesser 20 mm
Menge: 50,000 m

**25.3 Isolierstoffrohr aus PVC-U, mittelschwer, flexibel einschl. Muffen, in vorhandenem Schlitz/abgehängter Decke EN 25**
Isolierstoffrohr aus PVC-U DIN EN 61386-23,
mittelschwer,
flexibel, FFKuS-EM-F,
einschl. Muffen, in vorhandenem Schlitz/abgehängter
Decke,
Außendurchmesser 25 mm
Menge: 25,000 m

**25.4 Isolierstoffrohr aus PVC-U, mittelschwer, flexibel einschl. Muffen, in vorhandenem Schlitz/abgehängter Decke EN 32**
Isolierstoffrohr aus PVC-U DIN EN 61386-23,
mittelschwer,
flexibel, FFKuS-EM-F,
einschl. Muffen, in vorhandenem Schlitz/abgehängter
Decke,
Außendurchmesser 32 mm
Menge: 25,000 m

### Titel 26 Isolierstoffrohr aus PVC-U DIN EN 61386-

**26.1 Isolierstoffrohr aus PVC-U, schwer, flexibel einschl. Muffen, in vorhandenem Schlitz/abgehängter Decke EN 16**
Isolierstoffrohr aus PVC-U DIN EN 61386-23, schwer,
flexibel,
FFKuS-ES-F,
einschl. Muffen, in vorhandenem Schlitz/abgehängter
Decke,
Außendurchmesser 16 mm
Menge: 50,000 m

**26.2 Isolierstoffrohr aus PVC-U, schwer, flexibel einschl. Muffen, in vorhandenem Schlitz/abgehängter Decke EN 20**
Isolierstoffrohr aus PVC-U DIN EN 61386-23, schwer,
flexibel,
FFKuS-ES-F,
einschl. Muffen, in vorhandenem Schlitz/abgehängter
Decke,
Außendurchmesser 20 mm
Menge: 50,000 m

**26.3 Isolierstoffrohr aus PVC-U, schwer, flexibel einschl. Muffen, in vorhandenem Schlitz/abgehängter Decke EN 25**
Isolierstoffrohr aus PVC-U DIN EN 61386-23, schwer,
flexibel,
FFKuS-ES-F,
einschl. Muffen, in vorhandenem Schlitz/abgehängter
Decke,
Außendurchmesser 25 mm
Menge: 25,000 m

**26.4 Isolierstoffrohr aus PVC-U, schwer, flexibel einschl. Muffen, in vorhandenem Schlitz/abgehängter Decke EN 32**
Isolierstoffrohr aus PVC-U DIN EN 61386-23, schwer,
flexibel,
FFKuS-ES-F,
einschl. Muffen, in vorhandenem Schlitz/abgehängter
Decke,
Außendurchmesser 32 mm
Menge: 25,000 m

### Titel 27 Isolierstoffrohr aus PVC-U DIN EN 61386-

**27.1 Isolierstoffrohr aus PVC-U, mittelschwer, starr offen, Schellen, an Decke/Wand EN 16**
Isolierstoffrohr aus PVC-U DIN EN 61386-21,
mittelschwer,
starr, FPKu-EM-F,
Verlegung offen, mit Abstandsschellen,an Wand/Decke,
Außendurchmesser 16 mm
Menge: 50,000 m

**27.2 Isolierstoffrohr aus PVC-U, mittelschwer, starr offen, Schellen, an Decke/Wand EN 20**
Isolierstoffrohr aus PVC-U DIN EN 61386-21,
mittelschwer,
starr, FPKu-EM-F,
Verlegung offen, mit Abstandsschellen,an Wand/Decke,
Außendurchmesser 20 mm
Menge: 50,000 m

**27.3 Isolierstoffrohr aus PVC-U, mittelschwer, starr offen, Schellen, an Decke/Wand EN 25**
Isolierstoffrohr aus PVC-U DIN EN 61386-21,
mittelschwer,
starr, FPKu-EM-F,
Verlegung offen, mit Abstandsschellen,an Wand/Decke,
Außendurchmesser 25 mm
Menge: 25,000 m

**27.4 Isolierstoffrohr aus PVC-U, mittelschwer, starr offen, Schellen, an Decke/Wand EN 32**
Isolierstoffrohr aus PVC-U DIN EN 61386-21,
mittelschwer,
starr, FPKu-EM-F,
Verlegung offen, mit Abstandsschellen,an Wand/Decke,
Außendurchmesser 32 mm
Menge: 25,000 m

### Titel 28 Isolierstoffrohr aus PVC-U DIN EN 61386-

**28.1 Isolierstoffrohr aus PVC-U, schwer, starr offen, Schellen, an Decke/Wand EN 16**
Isolierstoffrohr aus PVC-U DIN EN 61386-21, schwer,
starr,
FPKu-ES-F,
Verlegung offen, mit Abstandsschellen, an Wand/Decke,
Außendurchmesser 16 mm
Menge: 50,000 m

**28.2 Isolierstoffrohr aus PVC-U, schwer, starr offen, Schellen, an Decke/Wand EN 20**
Isolierstoffrohr aus PVC-U DIN EN 61386-21, schwer,
starr,
FPKu-ES-F,
Verlegung offen, mit Abstandsschellen, an Wand/Decke,
Außendurchmesser 20 mm
Menge: 50,000 m

**28.3 Isolierstoffrohr aus PVC-U, schwer, starr offen, Schellen, an Decke/Wand EN 25**
Isolierstoffrohr aus PVC-U DIN EN 61386-21, schwer,
starr,
FPKu-ES-F,
Verlegung offen, mit Abstandsschellen, an Wand/Decke,
Außendurchmesser 25 mm
Menge: 25,000 m

**28.4 Isolierstoffrohr aus PVC-U, schwer, starr offen, Schellen, an Decke/Wand EN 32**
Isolierstoffrohr aus PVC-U DIN EN 61386-21, schwer,
starr,
FPKu-ES-F,
Verlegung offen, mit Abstandsschellen, an Wand/Decke,
Außendurchmesser 32 mm
Menge: 25,000 m

### Titel 29 Isolierstoffrohr aus halogenfreiem Kunst

**29.1 Isolierstoffrohr halogenfrei, mittelschwer, starr offen, Schellen, an Decke/Wand EN 16**
Isolierstoffrohr aus halogenfreiem Kunststoff DIN EN
61386-21,
mittelschwer, starr, FPKu-EM-F,
Verlegung offen, einschl. Muffen, mit
Abstandsschellen, an
Wand/Decke,
Außendurchmesser 16 mm
Menge: 50,000 m

**29.2 Isolierstoffrohr halogenfrei, mittelschwer, starr offen, Schellen, an Decke/Wand EN 20**
Isolierstoffrohr aus halogenfreiem Kunststoff DIN EN
61386-21,
mittelschwer, starr, FPKu-EM-F,
Verlegung offen, einschl. Muffen, mit
Abstandsschellen, an
Wand/Decke,
Außendurchmesser 20 mm
Menge: 50,000 m

**29.3 Isolierstoffrohr halogenfrei, mittelschwer, starr offen, Schellen, an Decke/Wand EN 25**
Isolierstoffrohr aus halogenfreiem Kunststoff DIN EN
61386-21,
mittelschwer, starr, FPKu-EM-F,
Verlegung offen, einschl. Muffen, mit
Abstandsschellen, an
Wand/Decke,
Außendurchmesser 25 mm
Menge: 25,000 m

**29.4 Isolierstoffrohr halogenfrei, mittelschwer, starr offen, Schellen, an Decke/Wand EN 32**
Isolierstoffrohr aus halogenfreiem Kunststoff DIN EN
61386-21,
mittelschwer, starr, FPKu-EM-F,
Verlegung offen, einschl. Muffen, mit
Abstandsschellen, an
Wand/Decke,
Außendurchmesser 32 mm
Menge: 25,000 m

### Titel 30 Stahlpanzerrohr für schwere mechanische

**30.1 Stahlpanzerrohr für schwere mechanische Beanspruchung lackiert, Schellen, an Decke/Wand EN 16**
Stahlpanzerrohr für schwere mechanische Beanspruchung,
Ausführung ES, Verlegung offen, einschl. Muffen und
Endtüllen,
schwarz lackiert, mit Abstandsschellen,an Wand/Decke,
Außendurchmesser 16 mm
Menge: 50,000 m

**30.2 Stahlpanzerrohr für schwere mechanische Beanspruchung lackiert, Schellen, an Decke/Wand EN 20**
Stahlpanzerrohr für schwere mechanische Beanspruchung,
Ausführung ES, Verlegung offen, einschl. Muffen und
Endtüllen,
schwarz lackiert, mit Abstandsschellen,an Wand/Decke,
Außendurchmesser 20 mm
Menge: 50,000 m

**30.3 Stahlpanzerrohr für schwere mechanische Beanspruchung lackiert, Schellen, an Decke/Wand EN 25**
Stahlpanzerrohr für schwere mechanische Beanspruchung,
Ausführung ES, Verlegung offen, einschl. Muffen und
Endtüllen,
schwarz lackiert, mit Abstandsschellen,an Wand/Decke,
Außendurchmesser 25 mm
Menge: 25,000 m

**30.4 Stahlpanzerrohr für schwere mechanische Beanspruchung lackiert, Schellen, an Decke/Wand EN 32**
Stahlpanzerrohr für schwere mechanische Beanspruchung,
Ausführung ES, Verlegung offen, einschl. Muffen und
Endtüllen,
schwarz lackiert, mit Abstandsschellen,an Wand/Decke,
Außendurchmesser 32 mm
Menge: 25,000 m

**30.5 Stahlpanzerrohr für schwere mechanische Beanspruchung feuerverzinkt, Schellen, an Decke/Wand EN 16**
Stahlpanzerrohr für schwere mechanische Beanspruchung,
Ausführung ES, Verlegung offen, einschl. Muffen und
Endtüllen,
feuerverzinkt, mit Abstandsschellen, an Wand/Decke,
Außendurchmesser 16 mm
Menge: 50,000 m

**30.6 Stahlpanzerrohr für schwere mechanische Beanspruchung feuerverzinkt, Schellen, an Decke/Wand EN 20**
Stahlpanzerrohr für schwere mechanische Beanspruchung,
Ausführung ES, Verlegung offen, einschl. Muffen und
Endtüllen,
feuerverzinkt, mit Abstandsschellen, an Wand/Decke,
Außendurchmesser 20 mm
Menge: 50,000 m

**30.7 Stahlpanzerrohr für schwere mechanische Beanspruchung feuerverzinkt, Schellen, an Decke/Wand EN 25**
Stahlpanzerrohr für schwere mechanische Beanspruchung,
Ausführung ES, Verlegung offen, einschl. Muffen und
Endtüllen,
feuerverzinkt, mit Abstandsschellen, an Wand/Decke,
Außendurchmesser 25 mm
Menge: 25,000 m

**30.8 Stahlpanzerrohr für schwere mechanische Beanspruchung feuerverzinkt, Schellen, an Decke/Wand EN 32**
Stahlpanzerrohr für schwere mechanische Beanspruchung,
Ausführung ES, Verlegung offen, einschl. Muffen und
Endtüllen,
feuerverzinkt, mit Abstandsschellen, an Wand/Decke,
Außendurchmesser 32 mm
Menge: 25,000 m

### Titel 31 Leitungsführungskanal aus PVC-U, Unter-

**31.1 Leitungsführungskanal, PVC-U ohne Trennsteg 15x15 mm**
Leitungsführungskanal aus PVC-U, Unter- und Oberteil,
ohne Trennsteg,
Außenmaße, mind. 15 x 15 mm
Menge: 50,000 m

**31.2 Leitungsführungskanal, PVC-U ohne Trennsteg 20x35 mm**
Leitungsführungskanal aus PVC-U, Unter- und Oberteil,
ohne Trennsteg,
Außenmaße, mind. 20 x 35 mm
Menge: 50,000 m

**31.3 Leitungsführungskanal, PVC-U ohne Trennsteg 40x40 mm**
Leitungsführungskanal aus PVC-U, Unter- und Oberteil,
ohne Trennsteg,
Außenmaße, mind. 40 x 40 mm
Menge: 50,000 m

**31.4 Leitungsführungskanal, PVC-U ohne Trennsteg 40x60 mm**
Leitungsführungskanal aus PVC-U, Unter- und Oberteil,
ohne Trennsteg,
Außenmaße, mind. 40 x 60 mm
Menge: 50,000 m

**31.5 Leitungsführungskanal, PVC-U ohne Trennsteg 60x110 mm**
Leitungsführungskanal aus PVC-U, Unter- und Oberteil,
ohne Trennsteg,
Außenmaße, mind. 60 x 110 mm
Menge: 50,000 m

**31.6 Leitungsführungskanal, PVC-U mit Trennsteg 60x110 mm**
Leitungsführungskanal aus PVC-U, Unter- und Oberteil,
mit Trennsteg,
Außenmaße, mind. 60 x 110 mm
Menge: 25,000 m

### Titel 32 Oberteil des Leitungsführungskanals aus

**32.1 Oberteil Leitungsführungskanal PVC-U öffnen und wieder schließen, B bis 90 mm**
Oberteil des Leitungsführungskanals aus PVC-U bei
Leitungsnachbelegung/-ausbau,
öffnen und wieder schließen,
Oberteilbreite bis 90 mm
Menge: 100,000 m

**32.2 Oberteil Leitungsführungskanal PVC-U öffnen und wieder schließen, B ü 90-230 mm**
Oberteil des Leitungsführungskanals aus PVC-U bei
Leitungsnachbelegung/-ausbau,
öffnen und wieder schließen,
Oberteilbreite über 90 bis 230 mm
Menge: 100,000 m

### Titel 33 Formstück für Leitungsführungskanal aus

**33.1 Formstück für Leitungsführungskanal aus PVC-U Flachwinkel 40x40 mm**
Formstück für Leitungsführungskanal aus PVC-U,
als Flachwinkel,
Außenmaße, mind. 40 x 40 mm
Menge: 5,000 St

**33.2 Formstück für Leitungsführungskanal aus PVC-U Flachwinkel 40x60 mm**
Formstück für Leitungsführungskanal aus PVC-U,
als Flachwinkel,
Außenmaße, mind. 40 x 60 mm
Menge: 5,000 St

**33.3 Formstück für Leitungsführungskanal aus PVC-U Flachwinkel 60x110 mm**
Formstück für Leitungsführungskanal aus PVC-U,
als Flachwinkel,
Außenmaße, mind. 60 x 110 mm
Menge: 5,000 St

**33.4 Formstück für Leitungsführungskanal aus PVC-U Flachwinkel 60x230 mm**
Formstück für Leitungsführungskanal aus PVC-U,
als Flachwinkel,
Außenmaße, mind. 60 x 230 mm
Menge: 5,000 St

**33.5 Formstück für Leitungsführungskanal aus PVC-U T-/Kreuzstück 40x40 mm**
Formstück für Leitungsführungskanal aus PVC-U,
als T-/Kreuzstück,
Außenmaße, mind. 40 x 40 mm
Menge: 5,000 St

**33.6 Formstück für Leitungsführungskanal aus PVC-U T-/Kreuzstück 40x60 mm**
Formstück für Leitungsführungskanal aus PVC-U,
als T-/Kreuzstück,
Außenmaße, mind. 40 x 60 mm
Menge: 5,000 St

**33.7 Formstück für Leitungsführungskanal aus PVC-U T-/Kreuzstück 60x110 mm**
Formstück für Leitungsführungskanal aus PVC-U,
als T-/Kreuzstück,
Außenmaße, mind. 60 x 110 mm
Menge: 5,000 St

**33.8 Formstück für Leitungsführungskanal aus PVC-U Innen-/Außen-Ecke 40x40 mm**
Formstück für Leitungsführungskanal aus PVC-U,
als Innen-/Außenecke,
Außenmaße, mind. 40 x 40 mm
Menge: 5,000 St

**33.9 Formstück für Leitungsführungskanal aus PVC-U Innen-/Außen-Ecke 40x60 mm**
Formstück für Leitungsführungskanal aus PVC-U,
als Innen-/Außenecke,
Außenmaße, mind. 40 x 60 mm
Menge: 5,000 St

**33.10 Formstück für Leitungsführungskanal aus PVC-U Innen-/Außen-Ecke 60x110 mm**
Formstück für Leitungsführungskanal aus PVC-U,
als Innen-/Außenecke,
Außenmaße, mind. 60 x 110 mm
Menge: 5,000 St

**33.11 Formstück für Leitungsführungskanal aus PVC-U Endstück 15x15 mm**
Formstück für Leitungsführungskanal aus PVC-U,
als Endstück,
Außenmaße, mind. 15 x 15 mm
Menge: 5,000 St

**33.12 Formstück für Leitungsführungskanal aus PVC-U Endstück 20x35 mm**
Formstück für Leitungsführungskanal aus PVC-U,
als Endstück,
Außenmaße, mind. 20 x 35 mm
Menge: 5,000 St

**33.13 Formstück für Leitungsführungskanal aus PVC-U Endstück 40x40 mm**
Formstück für Leitungsführungskanal aus PVC-U,
als Endstück,
Außenmaße, mind. 40 x 40 mm
Menge: 5,000 St

**33.14 Formstück für Leitungsführungskanal aus PVC-U Endstück 40x60 mm**
Formstück für Leitungsführungskanal aus PVC-U,
als Endstück,
Außenmaße, mind. 40 x 60 mm
Menge: 5,000 St

**33.15 Formstück für Leitungsführungskanal aus PVC-U Endstück 60x110 mm**
Formstück für Leitungsführungskanal aus PVC-U,
als Endstück,
Außenmaße, mind. 60 x 110 mm
Menge: 5,000 St

### Titel 34 Installationskanal als Geräteeinbaukanal

**34.1 Installationskanal als Geräteeinbaukanal, Unterteil PVC-U 70x130 mm**
Installationskanal als Geräteeinbaukanal, nur
Unterteil, mit
Teilungsmöglichkeit durch Trennwände,
aus PVC-U, Farbe weiß/grau,
Außenmaße, mind.  70 x 130 mm
Menge: 100,000 m

**34.2 Installationskanal als Geräteeinbaukanal, Unterteil PVC-U 70x170 mm**
Installationskanal als Geräteeinbaukanal, nur
Unterteil, mit
Teilungsmöglichkeit durch Trennwände,
aus PVC-U, Farbe weiß/grau,
Außenmaße, mind.  70 x 170 mm
Menge: 100,000 m

**34.3 Installationskanal als Geräteeinbaukanal, Unterteil Stahl beschichtet 70x130 mm**
Installationskanal als Geräteeinbaukanal, nur
Unterteil, mit
Teilungsmöglichkeit durch Trennwände,
aus Stahlblech, pulverbeschichtet, Farbe weiß, einschl.
Anschlussmaterial für Erdung, Erdungsleitung,
Kupplungsteile,
Außenmaße, mind.  70 x 130 mm
Menge: 50,000 m

**34.4 Installationskanal als Geräteeinbaukanal, Unterteil Stahl beschichtet 70x170 mm**
Installationskanal als Geräteeinbaukanal, nur
Unterteil, mit
Teilungsmöglichkeit durch Trennwände,
aus Stahlblech, pulverbeschichtet, Farbe weiß, einschl.
Anschlussmaterial für Erdung, Erdungsleitung,
Kupplungsteile,
Außenmaße, mind.  70 x 170 mm
Menge: 50,000 m

### Titel 35 Oberteil für Geräteeinbaukanal,

**35.1 Oberteil für Geräteeinbaukanal PVC-U Breite 80 mm**
Oberteil für Geräteeinbaukanal,
aus PVC-U, Farbe weiß/grau,
Breite 80 mm
Menge: 100,000 m

**35.2 Oberteil für Geräteeinbaukanal PVC-U Breite 100 mm**
Oberteil für Geräteeinbaukanal,
aus PVC-U, Farbe weiß/grau,
Breite 100 mm
Menge: 50,000 m

**35.3 Oberteil für Geräteeinbaukanal Stahl beschichtet Breite 80 mm**
Oberteil für Geräteeinbaukanal,
aus Stahlblech, pulverbeschichtet, Farbe weiß,
Breite 80 mm
Menge: 100,000 m

**35.4 Oberteil für Geräteeinbaukanal Stahl beschichtet Breite 100 mm**
Oberteil für Geräteeinbaukanal,
aus Stahlblech, pulverbeschichtet, Farbe weiß,
Breite 100 mm
Menge: 50,000 m

**35.5 Oberteil für Geräteeinbaukanal aus-, einbauen Breite 80 mm**
Oberteil für Geräteeinbaukanal,
ausbauen und wieder einbauen,
Breite 80 mm
Menge: 100,000 m

**35.6 Oberteil für Geräteeinbaukanal aus-, einbauen Breite 100 mm**
Oberteil für Geräteeinbaukanal,
ausbauen und wieder einbauen,
Breite 100 mm
Menge: 50,000 m

**35.7 Oberteil für Geräteeinbaukanal Stoßstellenschnitt Breite 80 mm**
Oberteil für Geräteeinbaukanal,
Stoßstellenschnitt PVC/Aluminium/Stahlblech,
Breite 80 mm
Menge: 100,000 m

**35.8 Oberteil für Geräteeinbaukanal Stoßstellenschnitt Breite 100 mm**
Oberteil für Geräteeinbaukanal,
Stoßstellenschnitt PVC/Aluminium/Stahlblech,
Breite 100 mm
Menge: 50,000 m

### Titel 36 Trennwand für Geräteeinbaukanal,

**36.1 Trennwand für Geräteeinbaukanal PVC-U,einfach Höhe 60 mm**
Trennwand für Geräteeinbaukanal,
aus PVC-U, einfach,
Außenmaß Höhe 60 mm
Menge: 100,000 m

**36.2 Trennwand für Geräteeinbaukanal PVC-U,doppelt Höhe 60 mm**
Trennwand für Geräteeinbaukanal,
aus PVC-U, doppelt,
Außenmaß Höhe 60 mm
Menge: 100,000 m

### Titel 37 Flachwinkel für Geräteeinbaukanal,

**37.1 Flachwinkel für Geräteeinbaukanal PVC-U 70x130 mm**
Flachwinkel für Geräteeinbaukanal,
aus PVC-U, Farbe weiß/grau,
Außenmaße, mind.  70 x 130 mm
Menge: 5,000 St

**37.2 Flachwinkel für Geräteeinbaukanal PVC-U 70x170 mm**
Flachwinkel für Geräteeinbaukanal,
aus PVC-U, Farbe weiß/grau,
Außenmaße, mind.  70 x 170 mm
Menge: 5,000 St

**37.3 Flachwinkel für Geräteeinbaukanal Stahl beschichtet 70x130 mm**
Flachwinkel für Geräteeinbaukanal,
aus Stahlblech, pulverbeschichtet, Farbe weiß,
Außenmaße, mind.  70 x 130 mm
Menge: 5,000 St

**37.4 Flachwinkel für Geräteeinbaukanal Stahl beschichtet 70x170 mm**
Flachwinkel für Geräteeinbaukanal,
aus Stahlblech, pulverbeschichtet, Farbe weiß,
Außenmaße, mind.  70 x 170 mm
Menge: 5,000 St

### Titel 38 Innen-/Außenecke für Geräteeinbaukanal,

**38.1 Innen-/Außenecke für Geräteeinbaukanal PVC-U 70x130 mm**
Innen-/Außenecke für Geräteeinbaukanal,
aus PVC-U, Farbe weiß/grau,
Außenmaße, mind.  70 x 130 mm
Menge: 5,000 St

**38.2 Innen-/Außenecke für Geräteeinbaukanal PVC-U 70x170 mm**
Innen-/Außenecke für Geräteeinbaukanal,
aus PVC-U, Farbe weiß/grau,
Außenmaße, mind.  70 x 170 mm
Menge: 5,000 St

**38.3 Innen-/Außenecke für Geräteeinbaukanal Stahl beschichtet 70x130 mm**
Innen-/Außenecke für Geräteeinbaukanal,
aus Stahlblech, pulverbeschichtet, Farbe weiß,
Außenmaße, mind.  70 x 130 mm
Menge: 5,000 St

**38.4 Innen-/Außenecke für Geräteeinbaukanal Stahl beschichtet 70x170 mm**
Innen-/Außenecke für Geräteeinbaukanal,
aus Stahlblech, pulverbeschichtet, Farbe weiß,
Außenmaße, mind.  70 x 170 mm
Menge: 5,000 St

### Titel 39 Endstück für Geräteeinbaukanal,

**39.1 Endstück für Geräteeinbaukanal PVC-U 70x130 mm**
Endstück für Geräteeinbaukanal,
aus PVC-U, Farbe weiß/grau,
Außenmaße, mind. 70 x 130 mm
Menge: 5,000 St

**39.2 Endstück für Geräteeinbaukanal PVC-U 70x170 mm**
Endstück für Geräteeinbaukanal,
aus PVC-U, Farbe weiß/grau,
Außenmaße, mind. 70 x 170 mm
Menge: 5,000 St

**39.3 Endstück für Geräteeinbaukanal Stahl beschichtet 70x130 mm**
Endstück für Geräteeinbaukanal,
aus Stahlblech, pulverbeschichtet, Farbe weiß,
Außenmaße, mind. 70 x 130 mm
Menge: 5,000 St

**39.4 Endstück für Geräteeinbaukanal Stahl beschichtet 70x170 mm**
Endstück für Geräteeinbaukanal,
aus Stahlblech, pulverbeschichtet, Farbe weiß,
Außenmaße, mind. 70 x 170 mm
Menge: 5,000 St

### Titel 40 Gehrungs-/Stoßstellenschnitt für Eckausb

**40.1 Kanalschnitt für Geräteeinbaukanal PVC-U 70x130 mm**
Gehrungs-/Stoßstellenschnitt für Eckausbildung an
Installationskanal, einschl. Oberteil, als
Geräteeinbaukanal,
Kanal aus PVC-U, je Ecke,
Außenmaße, mind.  70/80 x 130 mm
Menge: 100,000 St

**40.2 Kanalschnitt für Geräteeinbaukanal PVC-U 70x170 mm**
Gehrungs-/Stoßstellenschnitt für Eckausbildung an
Installationskanal, einschl. Oberteil, als
Geräteeinbaukanal,
Kanal aus PVC-U, je Ecke,
Außenmaße, mind.  70/80 x 170 mm
Menge: 50,000 St

**40.3 Kanalschnitt für Geräteeinbaukanal PVC-U 70x210 mm**
Gehrungs-/Stoßstellenschnitt für Eckausbildung an
Installationskanal, einschl. Oberteil, als
Geräteeinbaukanal,
Kanal aus PVC-U, je Ecke,
Außenmaße, mind.  70/80 x 210 mm
Menge: 25,000 St

**40.4 Kanalschnitt für Geräteeinbaukanal Metall 70x130 mm**
Gehrungs-/Stoßstellenschnitt für Eckausbildung an
Installationskanal, einschl. Oberteil, als
Geräteeinbaukanal,
Kanal aus Metall, je Ecke,
Außenmaße, mind.  70/80 x 130 mm
Menge: 100,000 St

**40.5 Kanalschnitt für Geräteeinbaukanal Metall 70x170 mm**
Gehrungs-/Stoßstellenschnitt für Eckausbildung an
Installationskanal, einschl. Oberteil, als
Geräteeinbaukanal,
Kanal aus Metall, je Ecke,
Außenmaße, mind.  70/80 x 170 mm
Menge: 50,000 St

### Titel 41 Wandabschlussblende aus Kunststoff für G

**41.1 Wandabschlussblende aus Kunststoff ohne Angabe mind. 70x130 mm**
Wandabschlussblende aus Kunststoff für
Geräteeinbaukanal,
ohne Angabe,
Außenmaße, mind.  70 x 130 mm,
Menge: 10,000 St

**41.2 Wandabschlussblende aus Kunststoff ohne Angabe mind. 70x170 mm**
Wandabschlussblende aus Kunststoff für
Geräteeinbaukanal,
ohne Angabe,
Außenmaße, mind.  70 x 170 mm,
Menge: 10,000 St

### Titel 42 Geräteeinbaudose für Geräteeinbaukanal,

**42.1 Geräteeinbaudose für Geräteeinbaukanal PVC standard**
Geräteeinbaudose für Geräteeinbaukanal,
aus PVC,
Ausführung standard
Menge: 200,000 St

**42.2 Geräteeinbaudose für Geräteeinbaukanal PVC tief**
Geräteeinbaudose für Geräteeinbaukanal,
aus PVC,
Ausführung tief
Menge: 100,000 St

**42.3 Geräteeinbaudose für Geräteeinbaukanal PVC CEE-Geräte**
Geräteeinbaudose für Geräteeinbaukanal,
aus PVC,
Ausführung für CEE-Geräte
Menge: 50,000 St

### Titel 47 Kantenschutz aus Kunststoff mit Stahlein

**47.1 Kantenschutz aus Kunststoff für 0,75 bis 2 mm Blechdicke**
Kantenschutz aus Kunststoff mit Stahleinlage,
für 0,75 bis 2 mm Blechdicke
Menge: 100,000 m

### Titel 48 Gerätedose DIN EN 60670-1, DIN 49073, UP

**48.1 Gerätedose, UP, einschl. Öffnung 60 mm**
Gerätedose DIN EN 60670-1, DIN 49073, UP,
Einzeldose/kombinationsfähig,
für Schraub-/Spreizbefestigung, einschl. Herstellen
der Öffnung,
Durchmesser 60 mm
Menge: 100,000 St

**48.2 Gerätedose, UP, einschl. Öffnung 70 mm**
Gerätedose DIN EN 60670-1, DIN 49073, UP,
Einzeldose/kombinationsfähig,
für Schraub-/Spreizbefestigung, einschl. Herstellen
der Öffnung,
Durchmesser 70 mm
Menge: 100,000 St

**48.3 Gerätedose, UP, vorhand. Öffnung 60 mm**
Gerätedose DIN EN 60670-1, DIN 49073, UP,
Einzeldose/kombinationsfähig,
für Schraub-/Spreizbefestigung, in vorhandener Öffnung,
Durchmesser 60 mm
Menge: 100,000 St

**48.4 Gerätedose, UP, vorhand. Öffnung 70 mm**
Gerätedose DIN EN 60670-1, DIN 49073, UP,
Einzeldose/kombinationsfähig,
für Schraub-/Spreizbefestigung, in vorhandener Öffnung,
Durchmesser 70 mm
Menge: 100,000 St

### Titel 49 Gerätedose für Hohlwandinstallation DIN

**49.1 Gerätedose für Hohlwandinstallation einschl.Öffnung 65 mm**
Gerätedose für Hohlwandinstallation DIN EN 60670-1, DIN
49073, mit Rand, flammwidrig,
für Schraubbefestigung, einschl. Herstellen der
Öffnung,
Durchmesser 65 mm
Menge: 250,000 St

**49.2 Gerätedose für Hohlwandinstallation vorhand.Öffnung 65 mm**
Gerätedose für Hohlwandinstallation DIN EN 60670-1, DIN
49073, mit Rand, flammwidrig,
für Schraubbefestigung, in vorhandener Öffnung,
Durchmesser 65 mm
Menge: 250,000 St

### Titel 50 Geräteverbindungsdose DIN EN 60670-1, DI

**50.1 Geräteverbindungsdose UP, mit Klemmen, einschl. Öffnung 60mm, T 60 mm**
Geräteverbindungsdose DIN EN 60670-1, DIN 49073, UP,
für Schraub-/Spreizbefestigung, mit bis zu 4 Klemmen
bis 2,5
mm2, einschl. Herstellen der Öffnung,
Durchmesser 60 mm, Tiefe 60 mm
Menge: 300,000 St

**50.2 Geräteverbindungsdose UP, mit Klemmen, vorhand. Öffnung 60mm, T 60 mm**
Geräteverbindungsdose DIN EN 60670-1, DIN 49073, UP,
für Schraub-/Spreizbefestigung, mit bis zu 4 Klemmen
bis 2,5
mm2, in vorhandener Öffnung,
Durchmesser 60 mm, Tiefe 60 mm
Menge: 300,000 St

### Titel 51 Geräteverbindungsdose für Hohlwandinstal

**51.1 Geräteverbindungsdose für Hohlwandinstallation einschl.Öffnung, 60mm,T 61 mm**
Geräteverbindungsdose für HohlwandinstallationDIN EN
60670-1, DIN 49073, mit Rand, flammwidrig,
für Schraubbefestigung, mit bis zu 4 Klemmen bis 2,5
mm2,
einschl. Herstellen der Öffnung,
Durchmesser 60 mm, Tiefe 61 mm
Menge: 300,000 St

**51.2 Geräteverbindungsdose für Hohlwandinstallation vorhand.Öffnung, 60mm,T 61 mm**
Geräteverbindungsdose für HohlwandinstallationDIN EN
60670-1, DIN 49073, mit Rand, flammwidrig,
für Schraubbefestigung, mit bis zu 4 Klemmen bis 2,5
mm2, in
vorhandener Öffnung,
Durchmesser 60 mm, Tiefe 61 mm
Menge: 300,000 St

### Titel 52 Verbindungsdose DIN EN 60670-1 mit Decke

**52.1 Verbindungsdose mit Deckel, UP bis 5 Klemmen, einschl. Öffnung d 70mm, T 36 mm**
Verbindungsdose DIN EN 60670-1 mit Deckel, UP,
mit bis zu 5 Klemmen bis 2,5 mm2, einschl. Herstellen
der
Öffnung,
Durchmesser 70 mm Tiefe 36 mm
Menge: 10,000 St

**52.2 Verbindungsdose mit Deckel, UP bis 5 Klemmen, einschl. Öffnung d 70mm, T 55 mm**
Verbindungsdose DIN EN 60670-1 mit Deckel, UP,
mit bis zu 5 Klemmen bis 2,5 mm2, einschl. Herstellen
der
Öffnung,
Durchmesser 70 mm Tiefe 55 mm
Menge: 10,000 St

**52.3 Verbindungsdose mit Deckel, UP bis 5 Klemmen, vorhand. Öffnung d 70mm, T 36 mm**
Verbindungsdose DIN EN 60670-1 mit Deckel, UP,
mit bis zu 5 Klemmen bis 2,5 mm2, in vorhandener
Öffnung,
Durchmesser 70 mm Tiefe 36 mm
Menge: 10,000 St

**52.4 Verbindungsdose mit Deckel, UP bis 5 Klemmen, vorhand. Öffnung d 70mm, T 55 mm**
Verbindungsdose DIN EN 60670-1 mit Deckel, UP,
mit bis zu 5 Klemmen bis 2,5 mm2, in vorhandener
Öffnung,
Durchmesser 70 mm Tiefe 55 mm
Menge: 10,000 St

### Titel 53 Verbindungsdose für Hohlwandinstallation

**53.1 Verbindungsdose für Hohlwandinstallation bis 4 Klemmen, einschl. Öffnung d 70mm, T 55 mm**
Verbindungsdose für HohlwandinstallationDIN EN
60670-1, mit
Rand, flammwidrig,
mit bis zu 4 Klemmen bis 2,5 mm2, einschl. Herstellen
der
Öffnung,
Durchmesser 70 mm, Tiefe 55 mm
Menge: 100,000 St

**53.2 Verbindungsdose für Hohlwandinstallation bis 4 Klemmen, vorhand. Öffnung d 70mm, T 55 mm**
Verbindungsdose für HohlwandinstallationDIN EN
60670-1, mit
Rand, flammwidrig,
mit bis zu 4 Klemmen bis 2,5 mm2, in vorhandener
Öffnung,
Durchmesser 70 mm, Tiefe 55 mm
Menge: 100,000 St

### Titel 54 Dosendeckel,

**54.1 Dosendeckel Federdeckel**
Dosendeckel,
als Federdeckel
Menge: 100,000 St

**54.2 Dosendeckel Schraubbefestigung**
Dosendeckel,
für Schraubbefestigung
Menge: 100,000 St

### Titel 55 Putzausgleichring,

**55.1 Putzausgleichring 60/70mm, T12/24mm**
Putzausgleichring,
Durchmesser 60/70 mm, Tiefe 12/24 mm
Menge: 100,000 St

### Titel 56 Abzweigkasten, Schutzart IP 54, mit selb

**56.1 Abzweigkasten, AP, Schutzart IP 54 bis 5 Klemmen 75 x 75 mm**
Abzweigkasten, Schutzart IP 54, mit selbstdichtenden
Einführungsöffnungen, AP,
mit bis zu 5 Klemmen bis 2,5 mm2,
Abmessungen  75 x 75 mm
Menge: 100,000 St

### Titel 57 Abzweigkasten, AP, Schutzart IP 65, mit

**57.1 Abzweigkasten, AP, Schutzart IP 65, mit Schraubdeckel ohne Angabe 80x80 mm**
Abzweigkasten, AP, Schutzart IP 65, mit Schraubdeckel
und
selbstdichtenden Würgestutzen, mit Klemmstein,
ohne Angabe,
Abmessungen 80 x 80 mm
Menge: 5,000 St

**57.2 Abzweigkasten, AP, Schutzart IP 65, mit Schraubdeckel ohne Angabe 100x100 mm**
Abzweigkasten, AP, Schutzart IP 65, mit Schraubdeckel
und
selbstdichtenden Würgestutzen, mit Klemmstein,
ohne Angabe,
Abmessungen 100 x 100 mm
Menge: 5,000 St

**57.3 Abzweigkasten, AP, Schutzart IP 65, mit Schraubdeckel ohne Angabe 125x125 mm**
Abzweigkasten, AP, Schutzart IP 65, mit Schraubdeckel
und
selbstdichtenden Würgestutzen, mit Klemmstein,
ohne Angabe,
Abmessungen 115 x 115 mm
Menge: 5,000 St

**57.4 Abzweigkasten, AP, Schutzart IP 65, mit Schraubdeckel ohne Angabe 165x165 mm**
Abzweigkasten, AP, Schutzart IP 65, mit Schraubdeckel
und
selbstdichtenden Würgestutzen, mit Klemmstein,
ohne Angabe,
Abmessungen 165 x 165 mm
Menge: 5,000 St

**57.5 Abzweigkasten, AP, Schutzart IP 65, mit Schraubdeckel ohne Angabe 165x250 mm**
Abzweigkasten, AP, Schutzart IP 65, mit Schraubdeckel
und
selbstdichtenden Würgestutzen, mit Klemmstein,
ohne Angabe,
Abmessungen 165 x 250 mm
Menge: 5,000 St

### Titel 58 Wippschalter/-taster DIN EN 60669-1, UP,

**58.1 Wippschalter/-taster, Standard, UP, Beschriftungsfelld 1pol. Aus/Wechsel IP 20**
Wippschalter/-taster DIN EN 60669-1, UP, mit
Zentralabdeckung, kombinationsfähig, mit
Beschriftungsfeld,
1-polig Aus/Wechsel, 10 A, 250 V, 50 Hz,
Schutzart IP 20 Standard
Menge: 100,000 St

**58.2 Wippschalter/-taster, Standard, UP, Beschriftungsfelld 1pol. Aus/Wechsel IP 44**
Wippschalter/-taster DIN EN 60669-1, UP, mit
Zentralabdeckung, kombinationsfähig, mit
Beschriftungsfeld,
1-polig Aus/Wechsel, 10 A, 250 V, 50 Hz,
Schutzart IP 44 Standard
Menge: 100,000 St

**58.3 Wippschalter/-taster, Standard, UP, Beschriftungsfelld 1pol. Aus/Wechsel, m. Kontrolllampe IP 20**
Wippschalter/-taster DIN EN 60669-1, UP, mit
Zentralabdeckung, kombinationsfähig, mit
Beschriftungsfeld,
1-polig Aus/Wechsel, 10 A, 250 V, 50 Hz, mit
Kontrolllampe,
Schutzart IP 20 Standard
Menge: 100,000 St

**58.4 Wippschalter/-taster, Standard, UP, Beschriftungsfelld 1pol. Aus/Wechsel, m. Kontrolllampe IP 44**
Wippschalter/-taster DIN EN 60669-1, UP, mit
Zentralabdeckung, kombinationsfähig, mit
Beschriftungsfeld,
1-polig Aus/Wechsel, 10 A, 250 V, 50 Hz, mit
Kontrolllampe,
Schutzart IP 44 Standard
Menge: 100,000 St

**58.5 Wippschalter/-taster, Standard, UP, Beschriftungsfelld 1pol. Serie IP 20**
Wippschalter/-taster DIN EN 60669-1, UP, mit
Zentralabdeckung, kombinationsfähig, mit
Beschriftungsfeld,
1-polig Serie, 10 A, 250 V, 50 Hz,
Schutzart IP 20 Standard
Menge: 20,000 St

**58.6 Wippschalter/-taster, Standard, UP, Beschriftungsfelld 1pol. Serie IP 44**
Wippschalter/-taster DIN EN 60669-1, UP, mit
Zentralabdeckung, kombinationsfähig, mit
Beschriftungsfeld,
1-polig Serie, 10 A, 250 V, 50 Hz,
Schutzart IP 44 Standard
Menge: 100,000 St

**58.7 Wippschalter/-taster, Standard, UP, Beschriftungsfelld Jalousie IP 20**
Wippschalter/-taster DIN EN 60669-1, UP, mit
Zentralabdeckung, kombinationsfähig, mit
Beschriftungsfeld,
1-polig als Jalousieschalter/-taster, 10 A, 250 V, 50
Hz,
Schutzart IP 20 Standard
Menge: 100,000 St

**58.8 Wippschalter/-taster, Standard, UP, Beschriftungsfelld Jalousie IP 20**
Wippschalter/-taster DIN EN 60669-1, UP, mit
Zentralabdeckung, kombinationsfähig, mit
Beschriftungsfeld,
2-polig als Jalousieschalter/-taster, 10 A, 250 V, 50
Hz,
Schutzart IP 20 Standard
Menge: 50,000 St

**58.9 Blindabdeckung, UP,**
Blindabdeckung, UP,
kombinationsfähig, mit Beschriftungsfeld,
1-polig Aus/Wechsel, 10 A, 250 V, 50 Hz,
Schutzart IP 20 Standard
Menge: 50,000 St

### Titel 59 Wippschalter/-taster DIN EN 60669-1, AP,

**59.1 Wippschalter/-taster, Standard, AP, Beschriftungsfeld 1pol. Aus/Wechsel IP 20**
Wippschalter/-taster DIN EN 60669-1, AP, mit
Zentralabdeckung, mit Beschriftungsfeld,
1-polig Aus/Wechsel, 10 A, 250 V, 50 Hz,
Schutzart IP 20
Menge: 20,000 St

**59.2 Wippschalter/-taster, Standard, AP, Beschriftungsfeld 1pol. Aus/Wechsel IP 44**
Wippschalter/-taster DIN EN 60669-1, AP, mit
Zentralabdeckung, mit Beschriftungsfeld,
1-polig Aus/Wechsel, 10 A, 250 V, 50 Hz,
Schutzart IP 44
Menge: 100,000 St

**59.3 Wippschalter/-taster, Standard, AP, Beschriftungsfeld 1pol. Aus/Wechsel, m. Kontrolllampe IP 20**
Wippschalter/-taster DIN EN 60669-1, AP, mit
Zentralabdeckung, mit Beschriftungsfeld,
1-polig Aus/Wechsel, 10 A, 250 V, 50 Hz, mit
Kontrolllampe,
Schutzart IP 20
Menge: 20,000 St

**59.4 Wippschalter/-taster, Standard, AP, Beschriftungsfeld 1pol. Aus/Wechsel, m. Kontrolllampe IP 44**
Wippschalter/-taster DIN EN 60669-1, AP, mit
Zentralabdeckung, mit Beschriftungsfeld,
1-polig Aus/Wechsel, 10 A, 250 V, 50 Hz, mit
Kontrolllampe,
Schutzart IP 44
Menge: 100,000 St

**59.5 Wippschalter/-taster, Standard, AP, Beschriftungsfeld 1pol. Serie IP 20**
Wippschalter/-taster DIN EN 60669-1, AP, mit
Zentralabdeckung, mit Beschriftungsfeld,
1-polig Serie, 10 A, 250 V, 50 Hz,
Schutzart IP 20
Menge: 20,000 St

**59.6 Wippschalter/-taster, Standard, AP, Beschriftungsfeld 1pol. Serie IP 44**
Wippschalter/-taster DIN EN 60669-1, AP, mit
Zentralabdeckung, mit Beschriftungsfeld,
1-polig Serie, 10 A, 250 V, 50 Hz,
Schutzart IP 44
Menge: 100,000 St

**59.7 Wippschalter/-taster, Standard, AP, Beschriftungsfeld Jalousie IP 20**
Wippschalter/-taster DIN EN 60669-1, AP, mit
Zentralabdeckung, mit Beschriftungsfeld,
1-polig als Jalousieschalter/-taster, 10 A, 250 V, 50
Hz,
Schutzart IP 20
Menge: 20,000 St

**59.8 Wippschalter/-taster, Standard, AP, Beschriftungsfeld Jalousie IP 44**
Wippschalter/-taster DIN EN 60669-1, AP, mit
Zentralabdeckung, mit Beschriftungsfeld,
1-polig als Jalousieschalter/-taster, 10 A, 250 V, 50
Hz,
Schutzart IP 44
Menge: 100,000 St

**59.9 Wippschalter/-taster, Standard, AP, Beschriftungsfeld Jalousie IP 20**
Wippschalter/-taster DIN EN 60669-1, AP, mit
Zentralabdeckung, mit Beschriftungsfeld,
2-polig als Jalousieschalter/-taster, 10 A, 250 V, 50
Hz,
Schutzart IP 20
Menge: 20,000 St

**59.10 Wippschalter/-taster, Standard, AP, Beschriftungsfeld Jalousie IP 44**
Wippschalter/-taster DIN EN 60669-1, AP, mit
Zentralabdeckung, mit Beschriftungsfeld,
2-polig als Jalousieschalter/-taster, 10 A, 250 V, 50
Hz,
Schutzart IP 44
Menge: 50,000 St

### Titel 60 Schutzkontaktsteckdose DIN VDE 0620-1, 1

**60.1 Schukosteckdose, UP, kombinationsfähig, Beschriftung ohne Angabe IP 20**
Schutzkontaktsteckdose DIN VDE 0620-1, 16 A, 250 V, 50
Hz,
Standard, UP, kombinationsfähig, mit Zentralabdeckung,
mit
Beschriftungsfeld,
ohne Angabe,
Schutzart IP 20
Menge: 500,000 St

**60.2 Schukosteckdose, UP, kombinationsfähig, Beschriftung Klappdeckel IP 20**
Schutzkontaktsteckdose DIN VDE 0620-1, 16 A, 250 V, 50
Hz,
Standard, UP, kombinationsfähig, mit Zentralabdeckung,
mit
Beschriftungsfeld,
Klappdeckel,
Schutzart IP 20
Menge: 20,000 St

**60.3 Schukosteckdose, UP, kombinationsfähig, Beschriftung Klappdeckel IP 44**
Schutzkontaktsteckdose DIN VDE 0620-1, 16 A, 250 V, 50
Hz,
Standard, UP, kombinationsfähig, mit Zentralabdeckung,
mit
Beschriftungsfeld,
Klappdeckel,
Schutzart IP 44
Menge: 100,000 St

**60.4 Schukosteckdose, UP, kombinationsfähig, Beschriftung Kinderschutz IP 20**
Schutzkontaktsteckdose DIN VDE 0620-1, 16 A, 250 V, 50
Hz,
Standard, UP, kombinationsfähig, mit Zentralabdeckung,
mit
Beschriftungsfeld,
Kinderschutz,
Schutzart IP 20
Menge: 500,000 St

**60.5 Schukosteckdose, UP, kombinationsfähig, Beschriftung Überspannungsschutz IP 20**
Schutzkontaktsteckdose DIN VDE 0620-1, 16 A, 250 V, 50
Hz,
Standard, UP, kombinationsfähig, mit Zentralabdeckung,
mit
Beschriftungsfeld,
Überspannungsschutz Typ 3, Schutzpegel kleiner gleich
1,5 kV,
Schutzart IP 20
Menge: 10,000 St

### Titel 61 Geräteanschluss-/Herdanschlussdose, UP/A

**61.1 Geräteanschluss-/Herdanschlussdose, UP/AP bis 5 Klemmen b. 2,5 mm2**
Geräteanschluss-/Herdanschlussdose, UP/AP,
Schraub-/Spreizbefestigung, in vorhandener Gerätedose,
bis 5 Klemmen bis 2,5 mm2
Menge: 20,000 St

**61.2 Geräteanschluss-/Herdanschlussdose, UP/AP bis 5 Klemmen 4-6 mm2**
Geräteanschluss-/Herdanschlussdose, UP/AP,
Schraub-/Spreizbefestigung, in vorhandener Gerätedose,
bis 5 Klemmen 4 bis 6 mm2
Menge: 5,000 St

### Titel 62 Abdeckrahmen für Unterputz-Installations

**62.1 Abdeckrahmen für UP-Installationsgeräte, Beschriftung Standard, weiß 1-fach**
Abdeckrahmen für Unterputz-Installationsgeräte, mit
Beschriftungsfeld,
Standard, weiß,
1-fach
Menge: 500,000 St

**62.2 Abdeckrahmen für UP-Installationsgeräte, Beschriftung Standard, weiß 2-fach**
Abdeckrahmen für Unterputz-Installationsgeräte, mit
Beschriftungsfeld,
Standard, weiß,
2-fach
Menge: 250,000 St

**62.3 Abdeckrahmen für UP-Installationsgeräte, Beschriftung Standard, weiß 3-fach**
Abdeckrahmen für Unterputz-Installationsgeräte, mit
Beschriftungsfeld,
Standard, weiß,
3-fach
Menge: 100,000 St

**62.4 Abdeckrahmen für UP-Installationsgeräte, Beschriftung Standard, weiß 4-fach**
Abdeckrahmen für Unterputz-Installationsgeräte, mit
Beschriftungsfeld,
Standard, weiß,
4-fach
Menge: 50,000 St

**62.5 Abdeckrahmen für UP-Installationsgeräte, Beschriftung IP 44, weiß 1-fach**
Abdeckrahmen für Unterputz-Installationsgeräte, mit
Beschriftungsfeld,
Schutzart IP 44, weiß,
1-fach
Menge: 250,000 St

**62.6 Abdeckrahmen für UP-Installationsgeräte, Beschriftung IP 44, weiß 2-fach**
Abdeckrahmen für Unterputz-Installationsgeräte, mit
Beschriftungsfeld,
Schutzart IP 44, weiß,
2-fach
Menge: 150,000 St

**62.7 Abdeckrahmen für UP-Installationsgeräte, Beschriftung IP 44, weiß 3-fach**
Abdeckrahmen für Unterputz-Installationsgeräte, mit
Beschriftungsfeld,
Schutzart IP 44, weiß,
3-fach
Menge: 50,000 St

### Titel 63 Dimmereinsatz, 230 V, 50 Hz, UP, einschl

**63.1 Dimmereinsatz, UP Tastdimmer, für LED IP 20**
Dimmereinsatz, 230 V, 50 Hz, UP, einschl.
Bedienelement und
Abdeckrahmen,
mit Tastdimmer, für LED-(inkl. Trafo),
Schutzart  IP 20 Standard
Menge: 10,000 St

**63.2 Dimmereinsatz, UP Drehdimmer, DALI Bus IP 20**
Dimmereinsatz, 230 V, 50 Hz, UP, einschl.
Bedienelement und
Abdeckrahmen,
mit Dreh-Potentiometer für DALI Bus,
Schutzart  IP 20 Standard
Menge: 10,000 St

### Titel 64 Steckdose CEE, 230/400, 50/60 Hz, AP,

**64.1 Steckdose CEE, AP 3-polig IP 44, 16 A**
Steckdose CEE, 230/400, 50/60 Hz, AP,
3-polig,
IP 44 16 A
Menge: 5,000 St

**64.2 Steckdose CEE, AP 5-polig IP 44, 16 A**
Steckdose CEE, 230/400, 50/60 Hz, AP,
5-polig,
IP 44 16 A
Menge: 20,000 St

**64.3 Steckdose CEE, AP 5-polig IP 44, 63 A**
Steckdose CEE, 230/400, 50/60 Hz, AP,
5-polig,
IP 44 63 A
Menge: 5,000 St

**64.4 Steckdose CEE, AP 5-polig, abschaltbar IP 44, 16 A**
Steckdose CEE, 230/400, 50/60 Hz, AP,
5-polig, abschaltbar, mit Verriegelung,
IP 44 16 A
Menge: 2,000 St

**64.5 Steckdose CEE, AP 5-polig, abschaltbar IP 44, 32 A**
Steckdose CEE, 230/400, 50/60 Hz, AP,
5-polig, abschaltbar, mit Verriegelung,
IP 44 32 A
Menge: 2,000 St

### Titel 65 Steckdose CEE, 230/400 V 50/60 Hz, für E

**65.1 Steckdose CEE, UP 3-polig 16 A**
Steckdose CEE, 230/400 V 50/60 Hz, für Ein-/Anbau in
Installationskanal, UP,
3-polig,
IP 44 16 A
Menge: 5,000 St

**65.2 Steckdose CEE, UP 5-polig 16 A**
Steckdose CEE, 230/400 V 50/60 Hz, für Ein-/Anbau in
Installationskanal, UP,
5-polig,
IP 44 16 A
Menge: 5,000 St

**65.3 Steckdose CEE, UP 5-polig 32 A**
Steckdose CEE, 230/400 V 50/60 Hz, für Ein-/Anbau in
Installationskanal, UP,
5-polig,
IP 44 32 A
Menge: 0,000 St

### Titel 66 Stecker CEE, 230/400 V, 50/60 Hz,

**66.1 Stecker CEE 3-polig, zentral IP 44, 16 A**
Stecker CEE, 230/400 V, 50/60 Hz,
zentrale Leitungseinführung, 3-polig,
IP 44 16 A
Menge: 5,000 St

**66.2 Stecker CEE 5-polig, zentral IP 44, 16 A**
Stecker CEE, 230/400 V, 50/60 Hz,
zentrale Leitungseinführung, 5-polig,
IP 44 16 A
Menge: 5,000 St

**66.3 Stecker CEE 5-polig, zentral IP 44, 32 A**
Stecker CEE, 230/400 V, 50/60 Hz,
zentrale Leitungseinführung, 5-polig,
IP 44 32 A
Menge: 5,000 St

**66.4 Stecker CEE 5-polig, zentral IP 44, 63 A**
Stecker CEE, 230/400 V, 50/60 Hz,
zentrale Leitungseinführung, 5-polig,
IP 44 63 A
Menge: 5,000 St

### Titel 67 Kupplung CEE, 230/400 V, 50/60 Hz,

**67.1 Kupplung CEE 3-polig IP 44, 16 A**
Kupplung CEE, 230/400 V, 50/60 Hz,
3-polig,
IP 44 16 A
Menge: 5,000 St

**67.2 Kupplung CEE 5-polig IP 44, 16 A**
Kupplung CEE, 230/400 V, 50/60 Hz,
5-polig,
IP 44 16 A
Menge: 5,000 St

**67.3 Kupplung CEE 5-polig IP 44, 32 A**
Kupplung CEE, 230/400 V, 50/60 Hz,
5-polig,
IP 44 32 A
Menge: 5,000 St

**67.4 Kupplung CEE 5-polig IP 44, 63 A**
Kupplung CEE, 230/400 V, 50/60 Hz,
5-polig,
IP 44 63 A
Menge: 5,000 St

### Titel 68 Installations-Klemmverbindung in bauseit

**68.1 Installations-Klemmverbindung Schraubklemme 1,5 mm2**
Installations-Klemmverbindung in bauseits vorhandenen
Installationsgeräten,
einschl. isolierte Schraubklemme,
Leiterquerschnitt 1,5mm2
Menge: 100,000 St

**68.2 Installations-Klemmverbindung Schraubklemme 2,5 mm2**
Installations-Klemmverbindung in bauseits vorhandenen
Installationsgeräten,
einschl. isolierte Schraubklemme,
Leiterquerschnitt 2,5mm2
Menge: 100,000 St

**68.3 Installations-Klemmverbindung Schraubklemme 4 mm2**
Installations-Klemmverbindung in bauseits vorhandenen
Installationsgeräten,
einschl. isolierte Schraubklemme,
Leiterquerschnitt 4mm2
Menge: 50,000 St

**68.4 Installations-Klemmverbindung Schraubklemme 6 mm2**
Installations-Klemmverbindung in bauseits vorhandenen
Installationsgeräten,
einschl. isolierte Schraubklemme,
Leiterquerschnitt 6mm2
Menge: 50,000 St

**68.5 Installations-Klemmverbindung Schraubklemme 10 mm2**
Installations-Klemmverbindung in bauseits vorhandenen
Installationsgeräten,
einschl. isolierte Schraubklemme,
Leiterquerschnitt 10mm2
Menge: 50,000 St

**68.6 Installations-Klemmverbindung Schraubklemme 16 mm2**
Installations-Klemmverbindung in bauseits vorhandenen
Installationsgeräten,
einschl. isolierte Schraubklemme,
Leiterquerschnitt 16mm2
Menge: 50,000 St

**68.7 Installations-Klemmverbindung schraubenlose Klemme 1,5 mm2**
Installations-Klemmverbindung in bauseits vorhandenen
Installationsgeräten,
einschl. isolierte Einzelklemme, schraubenlos,
Leiterquerschnitt 1,5mm2
Menge: 500,000 St

**68.8 Installations-Klemmverbindung schraubenlose Klemme 2,5 mm2**
Installations-Klemmverbindung in bauseits vorhandenen
Installationsgeräten,
einschl. isolierte Einzelklemme, schraubenlos,
Leiterquerschnitt 2,5mm2
Menge: 500,000 St

### Titel 69 Bügelschelle, verzinkt,

**69.1 Bügelschelle, verzinkt einschl. Gegenwanne bis 16 mm**
Bügelschelle, verzinkt,
einschl. Gegenwanne,
Spannbereich bis 16 mm
Menge: 100,000 St

**69.2 Bügelschelle, verzinkt einschl. Gegenwanne über 16-28 mm**
Bügelschelle, verzinkt,
einschl. Gegenwanne,
Spannbereich über 16 bis 28 mm
Menge: 100,000 St

**69.3 Bügelschelle, verzinkt einschl. Gegenwanne über 28-40 mm**
Bügelschelle, verzinkt,
einschl. Gegenwanne,
Spannbereich über 28 bis 40 mm
Menge: 100,000 St

**69.4 Bügelschelle, verzinkt einschl. Gegenwanne über 40-52 mm**
Bügelschelle, verzinkt,
einschl. Gegenwanne,
Spannbereich über 40 bis 52 mm
Menge: 100,000 St

### Titel 70 Sammelhalter für Wand- und Deckenmontage

**70.1 Sammelhalter für Wand- und Deckenmontage, bis 30 Leitungen Kunststoff**
Sammelhalter für Wand- und Deckenmontage,  bis 30
Leitungen,
aus Kunststoff
Menge: 1000,000 St

**70.2 Sammelhalter für Wand- und Deckenmontage, bis 30 Leitungen Metall**
Sammelhalter für Wand- und Deckenmontage,  bis 30
Leitungen,
aus Metall
Menge: 1000,000 St

### Titel 71 LED-Anbauleuchte

**71.1 LED-Anbauleuchte bis L=650mm x B=650 mm**
*** Bezugsbeschreibung
LED-Anbauleuchte (Decken- oder Wamdmontage) für Einzel-
oder Lichtbandanwendungen.

Leuchtenabmessung bis L=650mm x B=650mm

Bauseits beigestellt

Es ist nur die Montage der Leuchte zu kalkulieren.
Die Montage von eventuell benötigtem Systemzubehör
wird extra abgerechnet.

Montieren und betriebsfertig anschliessen (Zu- und
Ableitung)
Menge: 10,000 St

**71.2 LED-Anbauleuchte bis L=650mm x B=300mm**
*** wie Position 71.1
Leuchtenabmessung bis L=650mm x B=300mm
Menge: 10,000 St

**71.3 LED-Anbauleuchte bis L=1300mm xB=300mm**
*** wie Position 71.1
Leuchtenabmessung bis L = 1300mm x B = 300mm
Menge: 10,000 St

**71.4 LED-Anbauleuchte bis L=1600mm x B=300mm**
*** wie Position 71.1
Leuchtenabmessung bis L = 1600mm x B = 300mm
Menge: 10,000 St

**71.5 LED-Anbauleuchte bis L=650mm x B=650 mm, dimmbar**
*** Bezugsbeschreibung
LED-Anbauleuchte (Decken- oder Wamdmontage) für Einzel-
oder Lichtbandanwendungen.

Leuchtenabmessung bis L=650mm x B=650mm

Dimmbar

Bauseits beigestellt

Es ist nur die Montage der Leuchte zu kalkulieren.
Die Montage von eventuell benötigtem Systemzubehör
wird extra abgerechnet.

Montieren und betriebsfertig anschliessen (Zu- und
Ableitung)
Menge: 10,000 St

**71.6 LED-Anbauleuchte bis L=650mm x B=300mm, dimmbar**
*** wie Position 71.5
Leuchtenabmessung bis L=650mm x B=300mm
Menge: 10,000 St

**71.7 LED-Anbauleuchte bis L=1300mm xB=300mm, dimmbar**
*** wie Position 71.5
Leuchtenabmessung bis L=1300mm x B=300mm
Menge: 10,000 St

**71.8 LED-Anbauleuchte bis L=1600mm x B=300mm, dimmbar**
*** wie Position 71.5
Leuchtenabmessung bis L=1600mm x B=300mm
Menge: 10,000 St

**71.9 LED-Anbauleuchte bis Ø 400 mm**
*** Bezugsbeschreibung
LED-Anbauleuchte (Decken- oder Wamdmontage).

Leuchtendurchmesser bis Ø 400 mm

Bauseits beigestellt

Es ist nur die Montage der Leuchte zu kalkulieren.
Die Montage von eventuell benötigtem Systemzubehör
wird extra abgerechnet.

Montieren und betriebsfertig anschliessen (Zu- und
Ableitung)
Menge: 10,000 St

**71.10 LED-Anbauleuchte bis Ø 800 mm**
*** wie Position 71.9
Leuchtendurchmesser bis Ø 600 mm
Menge: 10,000 St

**71.11 LED-Anbauleuchte bis Ø 400 mm, dimmbar**
*** Bezugsbeschreibung
LED-Anbauleuchte (Decken- oder Wamdmontage).

Leuchtendurchmesser bis Ø 400 mm

Dimmbar

Bauseits beigestellt

Es ist nur die Montage der Leuchte zu kalkulieren.
Die Montage von eventuell benötigtem Systemzubehör
wird extra abgerechnet.

Montieren und betriebsfertig anschliessen (Zu- und
Ableitung)
Menge: 10,000 St

**71.12 LED-Anbauleuchte bis Ø 800 mm, dimmbar**
*** wie Position 71.11
Dimmbar

Leuchtendurchmesser bis Ø 600 mm
Menge: 10,000 St

### Titel 72 LED-Einbauleuchte eckig

**72.1 LED-Einbauleuchte bis L=650mm x B=650 mm**
*** Bezugsbeschreibung
LED-Einbauleuchte für Einzel- oder
Lichtbandanwendungen.
Einbau in gesägte Deckenöffnungen, Einbau in
Systemdecken
Einbau in Paneeldecken

Leuchtenabmessung bis L=650mm x B=650mm

Bauseits beigestellt

Es ist nur die Montage der Leuchte zu kalkulieren.
Die Montage von eventuell benötigtem Systemzubehör
wird extra abgerechnet.

Montieren und betriebsfertig anschliessen (Zu- und
Ableitung)
Menge: 10,000 St

**72.2 LED-Einbauleuchte bis L=650mm x B=300mm**
*** wie Position 72.1
Leuchtenabmessung bis L=650mm x B=300mm
Menge: 10,000 St

**72.3 LED-Einbauleuchte bis L=1300mm xB=300mm**
*** wie Position 72.1
Leuchtenabmessung bis L = 1300mm x B = 300mm
Menge: 10,000 St

**72.4 LED-Einbauleuchte bis L=1600mm x B=300mm**
*** wie Position 72.1
Leuchtenabmessung bis L = 1600mm x B = 300mm
Menge: 10,000 St

**72.5 LED-Einbauleuchte bis L=650mm x B=650 mm, dimmbar**
*** Bezugsbeschreibung
LED-Einbauleuchte für Einzel- oder
Lichtbandanwendungen.
Einbau in gesägte Deckenöffnungen, Einbau in
Systemdecken
Einbau in Paneeldecken

Leuchtenabmessung bis L=650mm x B=650mm

Dimmbar

Bauseits beigestellt

Es ist nur die Montage der Leuchte zu kalkulieren.
Die Montage von eventuell benötigtem Systemzubehör
wird extra abgerechnet.

Montieren und betriebsfertig anschliessen (Zu- und
Ableitung)
Menge: 10,000 St

**72.6 LED-Einbauleuchte bis L=650mm x B=300mm, dimmbar**
*** wie Position 72.5
Leuchtenabmessung bis L=650mm x B=300mm
Menge: 10,000 St

**72.7 LED-Einbauleuchte bis L=1300mm xB=300mm, dimmbar**
*** wie Position 72.5
Leuchtenabmessung bis L=1300mm x B=300mm
Menge: 10,000 St

**72.8 LED-Einbauleuchte bis L=1600mm x B=300mm, dimmbar**
*** wie Position 72.5
Leuchtenabmessung bis L=1600mm x B=300mm
Menge: 10,000 St

### Titel 73 LED-Einbauleuchte rund

**73.1 LED-Einbauleuchte bis Ø 80 mm**
*** Bezugsbeschreibung
LED-Downlight für Decken
Einbau-Downlight für gesägte Deckenöffnungen. Einbau in
gegossene Betondecken mittels Zubehör, Decke mit
Einbauöffnung, Decke mit Eingießgehäuse, Decke mit
Paneel-System, Systemdecke mit sichtbarer Tragschiene,.
Werkzeugloser Deckeneinbau

Leuchtendurchmesser bis Ø 80 mm

Bauseits beigestellt

Es ist nur die Montage der Leuchte zu kalkulieren.
Die Montage von eventuell benötigtem Systemzubehör
wird extra abgerechnet.

Montieren und betriebsfertig anschliessen (Zu- und
Ableitung)
Menge: 10,000 St

**73.2 LED-Einbauleuchte bis Ø 150 mm**
*** wie Position 73.1
Leuchtendurchmesser  bis Ø 150 mm

Montieren und betriebsfertig anschliessen (Zu- und
Ableitung)
Menge: 10,000 St

**73.3 LED-Einbauleuchte bis Ø 250 mm**
*** wie Position 73.1
Leuchtendurchmesser  bis Ø 250 mm

Montieren und betriebsfertig anschliessen (Zu- und
Ableitung)
Menge: 10,000 St

**73.4 LED-Einbauleuchte bis Ø 80 mm, dimmbar**
*** Bezugsbeschreibung
LED-Downlight für Decken
Einbau-Downlight für gesägte Deckenöffnungen. Einbau in
gegossene Betondecken mittels Zubehör, Decke mit
Einbauöffnung, Decke mit Eingießgehäuse, Decke mit
Paneel-System, Systemdecke mit sichtbarer Tragschiene,.
Werkzeugloser Deckeneinbau

Leuchtendurchmesser bis Ø 80 mm

Dimmbar

Bauseits beigestellt

Es ist nur die Montage der Leuchte zu kalkulieren.
Die Montage von eventuell benötigtem Systemzubehör
wird extra abgerechnet.

Montieren und betriebsfertig anschliessen (Zu- und
Ableitung)
Menge: 10,000 St

**73.5 LED-Einbauleuchte bis Ø 150 mm, dimmbar**
*** wie Position 73.4
Leuchtendurchmesser  bis Ø 150 mm

Montieren und betriebsfertig anschliessen (Zu- und
Ableitung)
Menge: 10,000 St

**73.6 LED-Einbauleuchte bis Ø 250 mm, dimmbar**
*** wie Position 73.4
Leuchtendurchmesser  bis Ø 250 mm

Montieren und betriebsfertig anschliessen (Zu- und
Ableitung)
Menge: 10,000 St

### Titel 74 Abhängekette, verzinkt,

**74.1 Abhängekette für Leuchte L 500 mm**
Abhängekette, verzinkt, für Leuchte, Länge bis 500 mm
Menge: 10,000 St

**74.2 Abhängekette für Leuchte L1000 mm**
Abhängekette, verzinkt, für Leuchte, Länge über 500
bis 1000
mm
Menge: 10,000 St

**74.3 Abhängekette für Leuchte L 2000 mm**
Abhängekette, verzinkt, für Leuchte, Länge über 1000
bis 2000
mm
Menge: 10,000 St

### Titel 75 J-Y(St)Y DIN VDE 0815, in vorhandenem In

**75.1 J-Y(St)Y in vorhand. Rohr/Kanal/Rinne Leiterzahl 2x2 0,6 Lg**
J-Y(St)Y DIN VDE 0815, in vorhandenem
Installations-rohr/-kanal/auf Kabelrinne,
Leiterzahl 2 x 2,
0,6 Lg
Menge: 10,000 m

**75.2 J-Y(St)Y in vorhand. Rohr/Kanal/Rinne Leiterzahl 2x2 0,8 Lg**
J-Y(St)Y DIN VDE 0815, in vorhandenem
Installations-rohr/-kanal/auf Kabelrinne,
Leiterzahl 2 x 2,
0,8 Lg
Menge: 10,000 m

**75.3 J-Y(St)Y in vorhand. Rohr/Kanal/Rinne Leiterzahl 4x2 0,6 Lg**
J-Y(St)Y DIN VDE 0815, in vorhandenem
Installations-rohr/-kanal/auf Kabelrinne,
Leiterzahl 4 x 2,
0,6 Lg
Menge: 10,000 m

**75.4 J-Y(St)Y in vorhand. Rohr/Kanal/Rinne Leiterzahl 4x2 0,8 Lg**
J-Y(St)Y DIN VDE 0815, in vorhandenem
Installations-rohr/-kanal/auf Kabelrinne,
Leiterzahl 4 x 2,
0,8 Lg
Menge: 10,000 m

**75.5 J-Y(St)Y in vorhand. Rohr/Kanal/Rinne Leiterzahl 10x2 0,6 Lg**
J-Y(St)Y DIN VDE 0815, in vorhandenem
Installations-rohr/-kanal/auf Kabelrinne,
Leiterzahl 10 x 2,
0,6 Lg
Menge: 10,000 m

**75.6 J-Y(St)Y in vorhand. Rohr/Kanal/Rinne Leiterzahl 10x2 0,8 Lg**
J-Y(St)Y DIN VDE 0815, in vorhandenem
Installations-rohr/-kanal/auf Kabelrinne,
Leiterzahl 10 x 2,
0,8 Lg
Menge: 10,000 m

### Titel 76 J-Y(St)Y DIN VDE 0815, in vorhandenem In

**76.1 J-Y(St)Y in vorhand. Rohre/Kanal/Halter/Rinne in abg. Decke Leiterzahl 2x2 0,6 Lg**
J-Y(St)Y DIN VDE 0815, in vorhandenem
Installations-rohr/-kanal/Sammelhalter/auf Kabelrinne,
Verlegung in abgehängter Decke,
Leiterzahl 2 x 2,
0,6 Lg
Menge: 10,000 m

**76.2 J-Y(St)Y in vorhand. Rohre/Kanal/Halter/Rinne in abg. Decke Leiterzahl 2x2 0,8 Lg**
J-Y(St)Y DIN VDE 0815, in vorhandenem
Installations-rohr/-kanal/Sammelhalter/auf Kabelrinne,
Verlegung in abgehängter Decke,
Leiterzahl 2 x 2,
0,8 Lg
Menge: 10,000 m

**76.3 J-Y(St)Y in vorhand. Rohre/Kanal/Halter/Rinne in abg. Decke Leiterzahl 4x2 0,6 Lg**
J-Y(St)Y DIN VDE 0815, in vorhandenem
Installations-rohr/-kanal/Sammelhalter/auf Kabelrinne,
Verlegung in abgehängter Decke,
Leiterzahl 4 x 2,
0,6 Lg
Menge: 10,000 m

**76.4 J-Y(St)Y in vorhand. Rohre/Kanal/Halter/Rinne in abg. Decke Leiterzahl 4x2 0,8 Lg**
J-Y(St)Y DIN VDE 0815, in vorhandenem
Installations-rohr/-kanal/Sammelhalter/auf Kabelrinne,
Verlegung in abgehängter Decke,
Leiterzahl 4 x 2,
0,8 Lg
Menge: 10,000 m

**76.5 J-Y(St)Y in vorhand. Rohre/Kanal/Halter/Rinne in abg. Decke Leiterzahl 10x2 0,6 Lg**
J-Y(St)Y DIN VDE 0815, in vorhandenem
Installations-rohr/-kanal/Sammelhalter/auf Kabelrinne,
Verlegung in abgehängter Decke,
Leiterzahl 10 x 2,
0,6 Lg
Menge: 10,000 m

**76.6 J-Y(St)Y in vorhand. Rohre/Kanal/Halter/Rinne in abg. Decke Leiterzahl 10x2 0,8 Lg**
J-Y(St)Y DIN VDE 0815, in vorhandenem
Installations-rohr/-kanal/Sammelhalter/auf Kabelrinne,
Verlegung in abgehängter Decke,
Leiterzahl 10 x 2,
0,8 Lg
Menge: 10,000 m

### Titel 77 J-Y(St)Y DIN VDE 0815, in Doppelboden/Ho

**77.1 J-Y(St)Y in Doppelboden/Hohlwand Leiterzahl 2x2 0,6 Lg**
J-Y(St)Y DIN VDE 0815, in Doppelboden/Hohlwand,
Leiterzahl 2 x 2,
0,6 Lg
Menge: 10,000 m

**77.2 J-Y(St)Y in Doppelboden/Hohlwand Leiterzahl 2x2 0,8 Lg**
J-Y(St)Y DIN VDE 0815, in Doppelboden/Hohlwand,
Leiterzahl 2 x 2,
0,8 Lg
Menge: 10,000 m

**77.3 J-Y(St)Y in Doppelboden/Hohlwand Leiterzahl 4x2 0,6 Lg**
J-Y(St)Y DIN VDE 0815, in Doppelboden/Hohlwand,
Leiterzahl 4 x 2,
0,6 Lg
Menge: 10,000 m

**77.4 J-Y(St)Y in Doppelboden/Hohlwand Leiterzahl 4x2 0,8 Lg**
J-Y(St)Y DIN VDE 0815, in Doppelboden/Hohlwand,
Leiterzahl 4 x 2,
0,8 Lg
Menge: 10,000 m

**77.5 J-Y(St)Y in Doppelboden/Hohlwand Leiterzahl 10x2 0,6 Lg**
J-Y(St)Y DIN VDE 0815, in Doppelboden/Hohlwand,
Leiterzahl 10 x 2,
0,6 Lg
Menge: 10,000 m

**77.6 J-Y(St)Y in Doppelboden/Hohlwand Leiterzahl 10x2 0,8 Lg**
J-Y(St)Y DIN VDE 0815, in Doppelboden/Hohlwand,
Leiterzahl 10 x 2,
0,8 Lg
Menge: 10,000 m

### Titel 78 J-Y(St)Y DIN VDE 0815, mit Nagelschellen

**78.1 J-Y(St)Y in vorhand. Schlitz Leiterzahl 2x2 0,6 Lg**
J-Y(St)Y DIN VDE 0815, mit Nagelschellen, in
vorhandenem
Schlitz/an Wand/Decke,
Leiterzahl 2 x 2,
0,6 Lg
Menge: 10,000 m

**78.2 J-Y(St)Y in vorhand. Schlitz Leiterzahl 2x2 0,8 Lg**
J-Y(St)Y DIN VDE 0815, mit Nagelschellen, in
vorhandenem
Schlitz/an Wand/Decke,
Leiterzahl 2 x 2,
0,8 Lg
Menge: 10,000 m

**78.3 J-Y(St)Y in vorhand. Schlitz Leiterzahl 4x2 0,6 Lg**
J-Y(St)Y DIN VDE 0815, mit Nagelschellen, in
vorhandenem
Schlitz/an Wand/Decke,
Leiterzahl 4 x 2,
0,6 Lg
Menge: 10,000 m

**78.4 J-Y(St)Y in vorhand. Schlitz Leiterzahl 4x2 0,8 Lg**
J-Y(St)Y DIN VDE 0815, mit Nagelschellen, in
vorhandenem
Schlitz/an Wand/Decke,
Leiterzahl 4 x 2,
0,8 Lg
Menge: 10,000 m

### Titel 79 Datenkabel S/STP, DIN EN 50288-1, DIN EN

**79.1 Datenkabel S/STP, in vorhand. Rohr/Kanal/Rinne Kat 7 4x2x0,6**
Datenkabel S/STP, DIN EN 50288-1, DIN EN 50173-1,in
vorhandenem Installationsrohr/-kanal/auf Kabelrinne,
Kat 7,
4 x 2 x 0,6
Menge: 500,000 m

**79.2 Datenkabel S/STP, in vorhand. Rohr/Kanal/Rinne Kat 8 4x2x0,6**
Datenkabel S/STP, DIN EN 50288-1, DIN EN 50173-1,in
vorhandenem Installationsrohr/-kanal/auf Kabelrinne,
Kat 8,
4 x 2 x 0,6
Menge: 500,000 m

### Titel 80 Datenkabel S/STP 4 x 2 x 0,6 auflegen, a

**80.1 Datenkabel auflegen Kat 7**
Datenkabel S/STP 4 x 2 x 0,6 auflegen, auf
Rangier-verteiler/Installationskit/Datenanschlussdose,
einschl.
Beschriftung,
Kat. 7
Menge: 50,000 St

**80.2 Datenkabel auflegen Kat 8**
Datenkabel S/STP 4 x 2 x 0,6 auflegen, auf
Rangier-verteiler/Installationskit/Datenanschlussdose,
einschl.
Beschriftung,
Kat. 8
Menge: 50,000 St

### Titel 81 Zusätzlicher (örtlicher) Schutz-Potentia

**81.1 Zusätzlicher Schutz-Potentialausgleich bis 4 Anschlussstellen**
Zusätzlicher (örtlicher) Schutz-PotentialausgleichDIN
VDE
0100-701,
mit bis zu 4 Anschlussstellen an metallischer
Rohrleitung
Menge: 100,000 St

### Titel 82 Potentialausgleichsschiene, einschl. Kle

**82.1 Potentialausgleichsschiene für HA bis 100 A**
Potentialausgleichsschiene, einschl. Klemmen, DIN VDE
0618-1,
für Hausanschlüsse bis 100 A, mit Abdeckung,
Anschlussmöglichkeit: 7 Leiter 2,5 bis 25 mm2, 1 Rundleiter
Rd 8 bis 10 mm, 1 Klemme bis Fl 30 x 3,5 mm
Menge: 10,000 St

**82.2 Potentialausgleichsschiene für HA bis 250 A**
Potentialausgleichsschiene, einschl. Klemmen, DIN VDE
0618-1,
für Hausanschlüsse bis 250 A, mit Abdeckung, Anschlussmöglichkeit: 7 Reihenklemmen bis 16 mm2, 2 Reihenklemmen
16 bis 95 mm2, 1 Klemme bis Fl 30 x 3,5 mm
Menge: 5,000 St

### Titel 83 Erdungsbandrohrschelle für Potentialausg

**83.1 Erdungsbandrohrschelle für Potentialausgleich DN 10-25**
Erdungsbandrohrschelle für Potentialausgleich,
Anschlussmöglichkeit für 2 Leiter mit
Leitungsquerschnitt 2,5
mm2 bis 25 mm2,
Rohrweite DN 10 bis DN 25
Menge: 50,000 St

**83.2 Erdungsbandrohrschelle für Potentialausgleich DN 10-100**
Erdungsbandrohrschelle für Potentialausgleich,
Anschlussmöglichkeit für 2 Leiter mit
Leitungsquerschnitt 2,5
mm2 bis 25 mm2,
Rohrweite DN 10 bis DN 100
Menge: 25,000 St

**83.3 Erdungsbandrohrschelle für Potentialausgleich DN 10-150**
Erdungsbandrohrschelle für Potentialausgleich,
Anschlussmöglichkeit für 2 Leiter mit
Leitungsquerschnitt 2,5
mm2 bis 25 mm2,
Rohrweite DN 10 bis DN 150
Menge: 10,000 St

### Titel 84 Kabel/Leitung anklemmen an bauseits beig

**84.1 Kabel/Leitung anklemmen an bauseits beigestellten Bauteilen bis 5 Adern 1-2,5 mm2**
Kabel/Leitung anklemmen an bauseits beigestellten
Bauteilen,
bis 5 Adern,
Querschnitt 1 bis 2,5 mm2
Menge: 100,000 St

**84.2 Kabel/Leitung anklemmen an bauseits beigestellten Bauteilen bis 5 Adern 4-6 mm2**
Kabel/Leitung anklemmen an bauseits beigestellten
Bauteilen,
bis 5 Adern,
Querschnitt 4 bis 6 mm2
Menge: 50,000 St

**84.3 Kabel/Leitung anklemmen an bauseits beigestellten Bauteilen bis 5 Adern 10-16 mm2**
Kabel/Leitung anklemmen an bauseits beigestellten
Bauteilen,
bis 5 Adern,
Querschnitt 10 bis 16 mm2
Menge: 25,000 St

**84.4 Kabel/Leitung anklemmen an bauseits beigestellten Bauteilen über 5-12 Adern 1-2,5 mm2**
Kabel/Leitung anklemmen an bauseits beigestellten
Bauteilen,
über 5 bis 12 Adern,
Querschnitt 1 bis 2,5 mm2
Menge: 10,000 St

**84.5 Kabel/Leitung anklemmen an bauseits beigestellten Bauteilen über 12-25 Adern 1-2,5 mm2**
Kabel/Leitung anklemmen an bauseits beigestellten
Bauteilen,
über 12 bis 25 Adern,
Querschnitt 1 bis 2,5 mm2
Menge: 10,000 St

### Titel 85 Kabel/Leitung abklemmen, sichern und bes

**85.1 Kabel/Leitung abklemmen bis 5 Adern 1,5-4 mm2**
Kabel/Leitung abklemmen, sichern und beschriften zur
weiteren
Verwendung,
bis 5 Adern,
Querschnitt  1,5 bis 4 mm2
Menge: 500,000 St

**85.2 Kabel/Leitung abklemmen bis 5 Adern 6-16 mm2**
Kabel/Leitung abklemmen, sichern und beschriften zur
weiteren
Verwendung,
bis 5 Adern,
Querschnitt  6 bis 16 mm2
Menge: 250,000 St

### Titel 86 Installations-/Brandmelde-/Kommunikation s-/-leitung/ -kabel an bauseits beigestellten Bauteilen auflegen,

**86.1 Installations-/Brandmelde-/Kommun.leitung/-kabel auflegen bis 4 DA**
Installations-/Brandmelde-/Kommunikations-/-leitung/
-kabel an
bauseits beigestellten Bauteilen auflegen,
bis 4 DA,
Menge: 10,000 St

**86.2 Installations-/Brandmelde-/Kommun.leitung/-kabel auflegen über 4-10 DA**
Installations-/Brandmelde-/Kommunikations-/-leitung/
-kabel an
bauseits beigestellten Bauteilen auflegen,
über 4 DA bis 10 DA
Menge: 1,000 St

### Titel 87 Installations-/Brandmelde-/Kommunikation

**87.1 Installations-/Brandmelde-/Kommun.leitung/-kabel abklemmen bis 10 DA**
Installations-/Brandmelde-/Kommunikations-/-leitung/
-kabel
abklemmen, sichern und beschriften zur weiteren
Verwendung,
bis 10 DA
Menge: 10,000 St

### Titel 88 Freischalten, Sichern und Kennzeichnen v

**88.1 Freischalten, Sichern und Kennzeichnen von Stromkreisen**
Vor Beginn der Elektroinstallationsarbeiten sind alle
betroffenen
Stromkreise gemäß den geltenden Vorschriften (u. a.
DGUV
Vorschrift 3, DIN VDE 0105-100) freizuschalten, gegen
Wiedereinschalten zu sichern und auf Spannungsfreiheit
zu
prüfen.
Anschließend sind die abgeschalteten Stromkreise mit
einem
deutlich sichtbaren Klebeschild zu kennzeichnen.

Das Schild muss den Hinweis tragen:

"Nicht schalten  es wird gearbeitet!"

Zusätzlich ist auf dem Schild Platz zu schaffen für
folgende
Angaben:

Ort / Bereich der Arbeiten

Name des Verantwortlichen

Hinweis: Entfernen des Schildes nur durch den
Verantwortlichen

Alle Arbeiten sind fachgerecht und unter Beachtung der
einschlägigen Sicherheits- und
Unfallverhütungsvorschriften
auszuführen.

Besondere Hinweise:

Die Kennzeichnungsschilder sind nach Abschluss der
Arbeiten
zu entfernen und ordnungsgemäß zu entsorgen.

Abmessung des Hinweisschildes ca. L= 10,00cm x B=
2,00cm
Menge: 200,000 St

### Titel 89 Brandschutzabschottung einer Durchführun

**89.1 Brandschutzabschottung aus Dichtungsmasse/Kitt in Decke/Wand bis 0,003 m2**
Brandschutzabschottung einer Durchführung von
Einzel-Kabel/-Leitung mit Dichtungsmasse/Kitt
verschließen,
Feuerwiderstandsklasse S 90 DIN 4102-9, mit allgemeinem
bauaufsichtlichem Prüfzeugnis/mit allgemeiner
bauaufsichtlicher
Zulassung, einschließlich Kennzeichnung,
in Decke/Wand aus Beton/Stahlbeton/Mauerwerk,
abzudichtender Ringspalt bis 0,003 m2
Menge: 30,000 St

**89.2 Brandschutzabschottung aus Dichtungsmasse/Kitt in Decke/Wand über 0,003 m2 bis 0,01 m2**
Brandschutzabschottung einer Durchführung von
Einzel-Kabel/-Leitung mit Dichtungsmasse/Kitt
verschließen,
Feuerwiderstandsklasse S 90 DIN 4102-9, mit allgemeinem
bauaufsichtlichem Prüfzeugnis/mit allgemeiner
bauaufsichtlicher
Zulassung, einschließlich Kennzeichnung,
in Decke/Wand aus Beton/Stahlbeton/Mauerwerk,
abzudichtender Ringspalt über 0,003 bis 0,01 m2
Menge: 30,000 St

**89.3 Brandschutzabschottung aus Dichtungsmasse/Kitt in Decke/Wand über 0,01 m2 bis 0,05 m2**
Brandschutzabschottung einer Durchführung von
Einzel-Kabel/-Leitung mit Dichtungsmasse/Kitt
verschließen,
Feuerwiderstandsklasse S 90 DIN 4102-9, mit allgemeinem
bauaufsichtlichem Prüfzeugnis/mit allgemeiner
bauaufsichtlicher
Zulassung, einschließlich Kennzeichnung,
in Decke/Wand aus Beton/Stahlbeton/Mauerwerk,
abzudichtender Ringspalt über 0,01 bis 0,05 m2
Menge: 20,000 St

**89.4 Brandschutzabschottung aus Dichtungsmasse/Kitt in Decke/Wand über 0,05 m2**
Brandschutzabschottung einer Durchführung von
Einzel-Kabel/-Leitung mit Dichtungsmasse/Kitt
verschließen,
Feuerwiderstandsklasse S 90 DIN 4102-9, mit allgemeinem
bauaufsichtlichem Prüfzeugnis/mit allgemeiner
bauaufsichtlicher
Zulassung, einschließlich Kennzeichnung,
in Decke/Wand aus Beton/Stahlbeton/Mauerwerk,
abzudichtender Ringspalt über 0,05 m2
Menge: 10,000 St

### Titel 90 Bohrung in Wand, aus Mauerwerk / Beton

**90.1 Bohrung, Mauerwerk, waagerecht Wanddicke bis 15 cm D 5 cm**
Bohrung in Wand,  aus Mauerwerk, waagerecht,
Wanddicke bis 15 cm,
Durchmesser bis5 cm
Menge: 10,000 St

**90.2 Bohrung, Mauerwerk, waagerecht Wanddicke bis 15 cm D 8 cm**
Bohrung in Wand,  aus Mauerwerk, waagerecht,
Wanddicke bis 15 cm,
Durchmesser über  5 bis 8 cm
Menge: 10,000 St

**90.3 Bohrung, Mauerwerk, waagerecht Wanddicke 15-21 cm D 5 cm**
Bohrung in Wand,  aus Mauerwerk, waagerecht,
Wanddicke über 15 bis 21 cm,
Durchmesser bis5 cm
Menge: 10,000 St

**90.4 Bohrung, Mauerwerk, waagerecht Wanddicke 15-21 cm D 8 cm**
Bohrung in Wand,  aus Mauerwerk, waagerecht,
Wanddicke über 15 bis 21 cm,
Durchmesser über  5 bis 8 cm
Menge: 10,000 St

**90.5 Bohrung, Mauerwerk, waagerecht Wanddicke 21-27 cm D 5 cm**
Bohrung in Wand,  aus Mauerwerk, waagerecht,
Wanddicke über 21 bis 27 cm,
Durchmesser bis5 cm
Menge: 10,000 St

**90.6 Bohrung, Mauerwerk, waagerecht Wanddicke 21-27 cm D 8 cm**
Bohrung in Wand,  aus Mauerwerk, waagerecht,
Wanddicke über 21 bis 27 cm,
Durchmesser über  5 bis 8 cm
Menge: 10,000 St

**90.7 Bohrung, Mauerwerk, waagerecht Wanddicke 27-40 cm D 5 cm**
Bohrung in Wand,  aus Mauerwerk, waagerecht,
Wanddicke über 27 bis 40 cm,
Durchmesser bis5 cm
Menge: 10,000 St

**90.8 Bohrung, Mauerwerk, waagerecht Wanddicke 27-40 cm D 8 cm**
Bohrung in Wand,  aus Mauerwerk, waagerecht,
Wanddicke über 27 bis 40 cm,
Durchmesser über  5 bis 8 cm
Menge: 10,000 St

**90.9 Bohrung, Beton waagerecht Wanddicke bis 15 cm D 5 cm**
Bohrung in Wand,  aus Beton, waagerecht,
Wanddicke bis 15 cm,
Durchmesser bis5 cm
Menge: 10,000 St

**90.10 Bohrung, Beton, waagerecht Wanddicke bis 15 cm D 8 cm**
Kernbohrung in Wand,  aus Beton, waagerecht,
Wanddicke bis 15 cm,
Durchmesser über  5 bis 8 cm
Menge: 10,000 St

**90.11 Bohrung, Beton, waagerecht Wanddicke 15-21 cm D 5 cm**
Bohrung in Wand,  aus Beton, waagerecht,
Wanddicke über 15 bis 21 cm,
Durchmesser bis5 cm
Menge: 10,000 St

**90.12 Bohrung, Beton, waagerecht Wanddicke 15-21 cm D 8 cm**
Kernbohrung in Wand,  aus Beton, waagerecht,
Wanddicke über 15 bis 21 cm,
Durchmesser über  5 bis 8 cm
Menge: 10,000 St

**90.13 Bohrung, Beton, waagerecht Wanddicke 21-27 cm D 5 cm**
Bohrung in Wand,  aus Beton, waagerecht,
Wanddicke über 21 bis 27 cm,
Durchmesser bis5 cm
Menge: 10,000 St

**90.14 Bohrung, Beton, waagerecht Wanddicke 21-27 cm D 8 cm**
Bohrung in Wand,  aus Beton, waagerecht,
Wanddicke über 21 bis 27 cm,
Durchmesser über  5 bis 8 cm
Menge: 10,000 St

**90.15 Bohrung, Beton, waagerecht Wanddicke 27-40 cm D 5 cm**
Bohrung in Beton,  aus Mauerwerk, waagerecht,
Wanddicke über 27 bis 40 cm,
Durchmesser bis5 cm
Menge: 10,000 St

### Titel 91 Stundenlohnarbeiten

*Hinweis*
Mit der Ausführung der im Leistungsverzeichnis
vorgesehenen
Stundenlohnarbeiten ist erst nach schriftlicher
Anordnung des
AG zu beginnen. Der Umfang der im Einzelfall zu
erbringenden
Leistungen wird bei der Anordnung festgelegt.

Die angeordneten Stundenlohnarbeiten sind unverzüglich
jedoch spätestens einen Arbeitstag nach der
Leistungserbringung der Auftraggeberin zur Anerkennung
vorzulegen.

Der Verrechnungssatz für die jeweilige Arbeitskraft
umfasstsämtliche Aufwendungen wie Lohn- und
Gehaltskosten,
Lohn- und Gehaltsnebenkosten, Zuschläge, lohngebundene
und lohnabhängige Kosten, sonstige Sozialkosten,
Gemeinkosten, Wagnis und Gewinn sowie den
Kleingeräteeinsatz.

Für vom AG angeordnete Stundenlohnarbeiten werden die
vereinbarten Stundenverrechnungssätze zuzüglich
Umsatzsteuer nach den tatsächlich geleisteten
Arbeitszeiten
bezahlt.

Verlangt der AG die Ausführung von Leistungen
außerhalb der
regelmäßigen werktäglichen Arbeitszeit (Mehr-,
Sonntags-,
Feiertags- und Nachtarbeit), so wird neben den
vereinbarten
Preisen eine Vergütung für die nachgewiesenen
zuschlagspflichtigen Stunden gewährt. Als Vergütung
wird für
jede geleistete Stunde der Betrag gezahlt, der sich
aus der
entsprechenden tariflichen Vereinbarung für Mehr-,
Sonntags-,
Feiertags- und Nachtarbeit zuzüglich der dafür
tatsächlichen
aufgewendeten Zuschläge errechnet.

**91.1 Obermonteur/-in**
Stundenlohnarbeiten durch Obermonteur/-in
auf Anordnung des AG ausführen,
der Verrechnungssatz für die jeweilige Arbeitskraft
umfasst sämtliche Aufwendungen wie Lohn- und
Gehaltskosten, Lohn- und Gehaltsnebenkosten, Zuschläge,
lohngebundene und lohnabhängige Kosten, sonstige
Sozialkosten, Gemeinkosten, Wagnis und Gewinn.
Menge: 50,000 h

*Hinweis*
Zuschlag für Samstagsarbeit Obermonteur

 '..................................' _

vom Bieter auszufüllen

*Hinweis*
Zuschlag für Sonntagsarbeit Obermonteur

 '..................................' _

vom Bieter auszufüllen

*Hinweis*
Zuschlag für Feiertagsarbeit Obermonteur

 '..................................' _

vom Bieter auszufüllen

*Hinweis*
Zuschlag für Nachtarbeit Obermonteur

 '..................................' _

vom Bieter auszufüllen

**91.2 Monteur/-in**
Stundenlohnarbeiten durch Monteur/-in
auf Anordnung des AG ausführen,
der Verrechnungssatz für die jeweilige Arbeitskraft
umfasst sämtliche Aufwendungen wie Lohn- und
Gehaltskosten, Lohn- und Gehaltsnebenkosten, Zuschläge,
lohngebundene und lohnabhängige Kosten, sonstige
Sozialkosten, Gemeinkosten, Wagnis und Gewinn.
Menge: 2500,000 h

*Hinweis*
Zuschlag für Samstagsarbeit Monteur

 '..................................' _

vom Bieter auszufüllen

*Hinweis*
Zuschlag für Sonntagsarbeit Monteur

 '..................................' _

vom Bieter auszufüllen

*Hinweis*
Zuschlag für Feiertagsarbeit Monteur

 '..................................' _

vom Bieter auszufüllen

*Hinweis*
Zuschlag für Nachtarbeit Monteur

 '..................................' _

vom Bieter auszufüllen

**91.3 Helfer/-in**
Stundenlohnarbeiten durch Helfer/-in
auf Anordnung des AG ausführen,
der Verrechnungssatz für die jeweilige Arbeitskraft
umfasst sämtliche Aufwendungen wie Lohn- und
Gehaltskosten, Lohn- und Gehaltsnebenkosten, Zuschläge,
lohngebundene und lohnabhängige Kosten, sonstige
Sozialkosten, Gemeinkosten, Wagnis und Gewinn.
Menge: 2000,000 h

*Hinweis*
Zuschlag für Samstagsarbeit Helfer

 '..................................' _

vom Bieter auszufüllen

*Hinweis*
Zuschlag für Sonntagsarbeit Helfer

 '..................................' _

vom Bieter auszufüllen

*Hinweis*
Zuschlag für Feiertagsarbeit Helfer

 '..................................' _

vom Bieter auszufüllen

*Hinweis*
Zuschlag für Nachtarbeit Helfer

 '..................................' _

vom Bieter auszufüllen

USt %: 19,00
